# Erlebnisbad-Los 15 Tischlerarbeiten, Innentüren
Angebotsaufforderung (GAEB DA XML 3.3, DA83)
Projekt: 2026GM02
Währung: EUR
Vergabeart: Öffentliche Ausschreibung
Eröffnung: 17.04.2026 08:00:00
Ende der Zuschlagsfrist: 15.05.2026
Abgabeort: elektronische über Vergabemarktplatz Brandenburg; Stadt Senf
Ausführungsbeginn: 14.09.2026
Ausführungsende: 16.03.2027
Erstellt mit: GXML Toolbox V3.3 R20220330, ORCA AVA 27 27.00.00, 19.03.2026

## 15 Tischlerarbeiten / Innentüren

### Titel 00 Allgemeines / Vorbemerkungen

*Hinweis: Kurzbeschreibung der Baumaßnahme*
Die Stadt Senftenberg plant die Sanierung und
Modernisierung des Erlebnisbades einschließlich der
technischen Anlagen mit dem Neubau eines
Erschließungs- und Funktionstraktes sowie der
Außenanlagen.
Die Baumaßnahmen sollen zeitgleich ausgeführt werden.

Das Erlebnisbad in seiner jetzigen Form besteht aus
mehreren Gebäudeabschnitten und im Norden grenzt das
Fitnessstudio Sakura, in Teilbereichen direkt mit einer
baulichen Verbindung, an das Bad an.
Den Kern des Gebäudekomplexes bildet die Schwimmhalle
mit einer Stahlskelettkonstruktion, welche als
Typenbau "Typ Anklam" 1971 errichtet wurde.
In den Jahren 1994- 1996 wurde die Halle grundhaft
saniert, um den Erlebnisbereich und das Eingangsgebäude
erweitert und die Freiflächen erhielten ihr heutiges
Aussehen.

Sanierungsziel:
Mit der geplanten Sanierung und Modernisierung sollen
die vorhandenen funktionalen, baulichen und technischen
Defizite und Mängeln beseitigt bzw. deutlich reduziert
werden.

Neubau Erschließung- und Funktionstrakt (neue Halle: NH, Gebäudeteil III):
- Errichtung eines 2- geschossigen Neubaus in
Massiverbauweise mit Flachgründung und geneigtem
Flachdach. Das UG wurde als Rohbau bereits in einem vorangegangenen Bauabschnitt realisiert.
Das Erdgeschoss muss im Zuge dieser Ausschreibung noch errichtet werden. Schnittstelle: OK Decke KG
- Einbau eines Lastenaufzuges

Sanierung und Modernisierung im Bestand (alte Halle: AH, Gebäudeteil I und Erlebnisbereich: EB, Gebäudeteil II):
- Erneuerung Schwimmerbecken
Fassade
- Rückbau und Erneuerung der WDVS- Fassade
- Rückbau und Erneuerung der Pfosten- Riegel- Fassade,
Fenster, Türen
- Rückbau und Erneuerung der Dacheindeckung,
Dachklempner Schwimmhallendach
- Instandsetzung Metalldach Erlebnisbereich
- Sanierung und Erweiterung der Sanitärspange
- Sanierung und Umbau Wartebereich
- Sanierung Kinder- und Erlebnisbecken
- Rückbau und Erneuerung der Boden- und Wandfliesen
- Rückbau und Erneuerung von Unterhangdecken
- Sanierung von Metall- und Holzoberflächen
- Rückbau und Erneuerung aller haustechnischen Anlagen
HLS
- Rückbau und Erneuerung Elt/- TK/- IT Anlagen
- Einbau einer Gebäudeautomation
Baulicher Brandschutz/ Energetische Verbesserung
- Brandschutztechnische Ertüchtigung nach Vorgabe des
BSK
- Energetische Ertüchtigung nach Vorgabe Bauphysik/
GEG- Nachweis

Gebäudedaten:
Neubau Funktionstrakt (Neuer Anbau (NA) Gebäudeteil III): 2 Vollgeschosse
Gebäudeabmessungen:
  Länge:  ca.  30 m
  Breite:  ca.  16 m
  Höhe:  ca.  6  m (ab OKF EG- Hochpunkt)
Grundflächen/- Rauminhalte:
  BGF UG:  ca.  450 m²
  BGF EG:  ca.  470 m²
  BRI UG:  ca. 1.700 m³
  BRI EG:  ca. 2.100 m³

Sanierung Bestandsgebäude (teilunterkellert) Alte Halle (AH) - Gebäudeteil I und Erlebnisbereich (EB) Gebäudeteil II): 2 Vollgeschosse
Gebäudeabmessungen:
  Länge:  ca.  45 m
  Breite:  ca.  54 m
  Höhe:  ca.  bis 8  m (ab OKF EG- Hochpunkt)
Grundflächen/- Rauminhalte:
  BGF UG:  ca. 1.500 m²
  BGF EG:  ca. 1.900 m²
  BRI UG:  ca. 3.200 m³
  BRI EG:  ca. 10.100 m³

*Hinweis: Allgemeine Vorbemerkungen*
1.1 Allgemeine Angaben
Der Wortlaut des vom Auftraggeber übergebenen Leistungsverzeichnisses ist verbindlich. Das gilt auch dann, wenn der Auftragnehmer selbstgefertigte Kurzfassungen verwendet sowie für vorgesehene Alternativpositionen. Werden vom Bieter einzelne Positionen oder Abschnitte des Leistungsverzeichnisses als technisch mangelhaft angesehen, hat er dies rechtzeitig vor Angebotsabgabe anzuzeigen.

Ist im LV vorgegeben, auf welche Art und Weise die Leistung zu erbringen ist, so ist der AN daran gebunden. Anderenfalls hat der AN die technologische Ausführung seiner Arbeiten selbst zu wählen und grundsätzlich mit der Bauleitung abzustimmen. Dabei ist Rücksicht auf andere gleichzeitig oder anschließend tätige Gewerke sowie die Vorleistungen zu nehmen.

1.2 Arbeitsabschnitte
Bei der Ausführung des vertraglichen Leistungsumfanges ist gesamtablauftechnisch und auf Grund der engen Fristsetzung zwingend eine kontinuierliche und durchgängige Baudurchführung zu sichern.
Für einzelne, in sich geschlossene Leistungsbereiche ist jedoch von einer abschnittsweisen Bauausführung auszugehen.
Auf Grund der technologischen und zeitlichen Abhängigkeiten der gleichzeitig durchgeführten
Arbeiten sowie material-technologisch bedingter Austrocknungs-oder Erhärtungszeiten, müssen
zeitliche Unterbrechnungen für einzelne
Leistungsbereiche und Arbeiten berücksichtigt werden.Insbesondere betrifft dies:
Einrichten der Baustelle; Vorhalten ggf. Umsetzen über die Bauzeit * Räumen bzw. Rückbau der Baustelle. Aufwendungen für ein diesbezüglich mehrfaches Besetzen und Einrichten der Baustellen je nach Erfordernis sind in der Preisbildung zu berücksichtigen. Eine gesonderte Vergütung erfolgt hierfür nicht!

- Bei der geplanten Ausführung der Leistungen sind hinsichtlich der Erstellung der Werkplanung, deren Kosten und Aufwand im Angebotspreis zu kalkulieren sind, sowie der Montage vor Ort folgende Teilobjekte und Einzelabschnitte vorgesehen:
- Alte Halle (AH - Gebäudeteil I):
1. 7 Frisierplätze inkl. Laufgitter im Stiefelgang
2. Verkleidung/ Verkofferung Nachzahlautomat
3. Sitzplätze/Verkleidung in den 5 Fensternischen im  Stiefelgang
4. Innetüren aus Holzwerkstoff inkl. Zargen

- Neuer Anbau (NA - Gebäudeteil III)
     1. Schreibtischanlage im Schwimmmeisterraum
- TO Schwimmmeisterhaus
1. Schreibtisch Schwimmmeisterraum NA 126
2. Kassentresen und Einbauschrank NA108
3. Verkleidung/Verkofferung Gastroautomat mit  Müllbehälter im Foyer NA101
4. Verkleidung/Verkofferung Kassenautomat NA101
5. Innetüren aus Holzwerkstoff inkl. Zargen

 Die Kosten für den zeitlich versetzten und
  gestaffelten Bauablauf sind im Angebot zu kalkulieren.
  Eine gesonderte Vergütung für diesen
  Sachverhalt erfolgt nicht.

Genauere und konkrete Festlegungen zur Regelung zeitlichen Regelung der Arbeiten sowie zum Bauablauf und Terminen sind in den ZTV's - Bauablauf / Termine / Regelungen zur Arbeitszeit festgeschrieben.

- Die Arbeiten sind termingemäß auszuführen. Es sind die bei der Auftragserteilung oder in der Folgezeit schriftlich festgesetzten Termine maßgebend und gemäß aktuellem Bauzeitenplan einzuhalten. In dem der Ausführung zugrundeliegenden Terminplan sind die üblicherweise zu erwartenden Ausfalltage zu berücksichtigen.

- Spätestens 14 Kalendertage nach Auftragserteilung hat der Auftragnehmer einen auf der Grundlage des Projektablaufplanes bzw. der vereinbarten Vertragstermine abgestimmten Terminplan für die ausgeschriebenen und beauftragten Leistungen aufzustellen und mit dem Auftraggeber bzw. der Projektleitung noch einmal abzustimmen. Dieser detailierte Terminplan, der auch den Personaleinsatz enthalten muß, wird nach Bestätigung durch den Auftraggeber Vertragsbestandteil.

- Auf der Grundlage des abgestimmten Bauablaufplanes hat der Auftragnehmer die täglichen Arbeitsabläufe rechtzeitig und ständig mit der örtlichen Bauleitung abzustimmen, um Überschneidung mit Leistungen anderer Unternehmen und Störungen im Gesamtablauf zu vermeiden. Insoweit sind hinsichtlich der Reihenfolge der Arbeiten die Anweisungen der Bauleitung zu beachten.

- Regelmäßige Terminabstimmungen und erforderliche Anpassungen im Bauablauf erfolgen in der turnusmäßigen wöchentlichen Bauberatung. Der Auftragnehmer ist zur Teilnahme an diesen Beratungen vertraglich verpflichtet. Die hier getroffenen gemeinsamen Vereinbarungen gelten als vertragsrechtlich verbindliche Festlegung.

- Glaubt der Auftragnehmer, durch bauherrnseitig verursachte Umstände, durch das langsame Fortschreiten anderer Arbeiten oder aus einem anderen Grunde in der termingerechten Fertigstellung seiner Leistungen behindert zu sein, so hat er dem Auftraggeber sofort hier von schriftlich zu unterrichten. Die Behinderungen müssen von der Bauleitung täglich bestätigt werden. Ohne dieser vertragsgerecht klar geregelten Vorgehensweise bestehen keine Anrechte auf Verlängerungen von Ausführungsfristen oder Schadensersatzforderungen für etwaig entstandene bzw. entstehende Wartezeiten, zusätzliche An- und Abreisekosten, Umlagerung von Materialien oder sonstigen Folgekosten.

2. Baustelleneinrichtung

Grundlage für die Einordnung der Baustelleneinrichtung sowie die Organisation des Baustellenverkehrs ist der Baustelleneinrichtungsplan des Planungsbüros.

Standorte für Großgeräte, Maschinen, Krananlagen sowie Fördereinrichtungen, Hebezeuge und weitere Hilfsmittel sind zwingend und immer mit der verantwortlichen Bauleitung abzustimmen.

Als sanitäre Einrichtung stehen Sanitärcontainer zur Verfügung. Es ist durch den AN sicherzustellen, dass die Nutzung dieser Einrichtungen sorgsam und sauber erfolgt. Ist festzustellen, dass die Räumlichkeiten und Einrichtungen stark verschmutzt, werden und eine unsachgemäße Nutzung seitens des AN dieses Loses erfolgt, werden diesbezügliche Folgekosten (zusätzliche Reinigungen, Instandsetzungskosten) zu seinen Lasten berechnet (Verursacherprinzip).

3. Abfall- und Schuttbeseitigung, Entsorgung und Recycling

Anfallendes Restmaterial, Verpackungsmaterialien, Müll und anderweitiger Bauschutt sind täglich vom Auftragnehmer von der Baustellen zu beräumen. Diese Stoffe sind in Container oder anderweitige Behälter des AN zu laden anschließend abzutransportieren.
Die Aufwendungen hierfür sind in die Einheitspreise einzurechnen.

Die Kosten für die Entsorgung der beschriebenen Materialien (Container, Transportkosten und Kippgebühren) trägt der AN selbst und werden nicht gesondert vergütet.

4. Eignungs- und Gütenachweise

Für die in den Bietereintragungen angebebenen Produkte, ist der Auftragnehmer verpflichtet, den Nachweis der Eignung und der Gleichwertigkeit der eingesetzten Produkte und Baustoffe mit der Angebotsabgabe
an Hand von bauaufsichtlichen Zulassungen, Prüfzeugnissen, Mustern usw. ohne gesonderte Vergütung nachzuweisen.

5. Schlechtwetterbau

Der Auftragnehmer hat bei der Kalkulation die geplante Ausführungszeit zu berücksichtigen und die ggf. für
seine Bauleistung erforderlichen Maßnahmen zum Schlechtwetterbau in die Einheitspreise
einzukalkulieren. Es ist dabei insbesondere in dieser sommerlichen Witterungsperiode mit typischen Ereignissen wie Starkregen, Gewitter und Starkwinden bis Stürmen zu rechnen. Gleichzeit mit üblichen und durchaus auch länger anhaltenden Regenereignissen. Entsprechende Schutzmaßnahmen sind einzuplanen und vorzusehen.

6. Ausführungsunterlagen

6.1. Vom Auftraggeber zur Verfügung gestellte Unterlagen

Nach Auftragserteilung erhält der Auftragnehmer vom Bauherren Planungsunterlagen der im LV beschriebenen Bauleistungen zur Verfügung gestellt. Ausführungszeichnungen werden durch das Planungsbüro in digital als ausdruckbare pdf Dateien (falls erforderlich dwg Dateien) übergeben.
Aufwendungen für Ausgaben in Papierform und Vervielfältigungen hat der Auftragnehmer zu berücksichtigen / zu kalkulieren. Die Art und Anzahl der Vervielfältigung sämtlicher Zeichnungen obliegt dem AN selbst.

6.2 Informationspflicht des Auftragnehmers
Der Bieter hat alle, ihm für die Erarbeitung des Angebotes zur Verfügung gestellten Unterlagen zu prüfen, die Plausibilitätskontrolle durchzuführen und Unklarheiten sowie Differenzen vor Angebotsabgabe mit dem Auftraggeber bzw. dem Planungsbüro zu klären.

Der Bieter ist aufgefordert, sich mit der Situation und den örtlichen Baubedingungen vertraut zu machen, um Irrtümer und Auslassungen im Angebot zu vermeiden.

Es wird dem Bieter empfohlen, sich vor Angebotsabgabe über:
Art und Umfang der Baumaßnahme, Zu- und Abfahrtsmöglichkeiten zum Baugelände
sowie Ver- und Entsorgungsmöglichkeiten, den örtlichen Gegebenheiten des Baugeländes,
behördlich angeordnete Ruhezeiten, die Lage und Dimension der im Baubereich befindlichen Ver- und Entsorgungsleitungen, öffentlicher und privater Versorgungsträger und die mit der Ausführung seiner Leistungen zwangsläufig erforderlichen Nebenleistungen vertraut zu machen.

Der Auftragnehmer kann sich nach Angebotsabgabe und nach Zuschlagserteilung nicht darauf berufen, er hätte die Beurteilung aller mit der Ausführung seiner Leistungen erforderlichen Maßnahmen nicht ausreichend erkennen können.

Der Auftragnehmer hat stets dafür zu sorgen, dass gültige bzw. genehmigte Zeichnungen für die Ausführung auf der Baustelle zur Verfügung stehen. Gültig bzw. genehmigt sind Zeichnungen, wenn sie vom Entwurfverfasser bestätigt sind.

Der Auftragnehmer hat eventuelle Unstimmigkeiten und Unklarheiten vor der Ausführung der Arbeiten rechtzeitig und schriftlich vorzutragen. Für die konstruktiv und sachgemäß richtige Ausführung der Arbeiten ist der Unternehmer allein verantwortlich.

Vor Beginn der Leistungen sind sämtliche Planmaße vom Auftragnehmer zu prüfen und Fehler oder Mängel richtigzustellen.

6.3 Vom Auftragnehmer zu erstellende Unterlagen
Die nach VOB Teil C bzw. entsprechend den Leistungsverzeichnissen oder Zusätzlichen Technischen Vertragsbedingungen zu erstellenden Nachweise, hat der Auftragnehmer unmittelbar nach Auftragserteilung zu fertigen und rechtzeitig, jedoch spätestens 3 Wochen nach Auftragserteilung zu liefern.

*Hinweis: ZTV- Tischlerarbeiten*
zusätzliche technische Vertragsbedingungen (ZTV)
für das Los Tischlerarbeiten

1. NORMUNGEN UND RICHTLINIEN

Für die Ausführung der Leistungen nach dem gegenwärtigen Stand und den anerkannten Regeln der Technik sind alle Vorschriften
der VOB. Teil A, B und C, insbesondere die Allgemeinen Technischen Vertragsbedingungen für Bauleistungen (ATV), alle dort aufgeführten DIN-Normen, neuester Fassung und die Einführungserlasse der Länder gültig.
Insbesondere sind dies:
- DIN 18299 Allgemeine Regelungen für Bauarbeiten jeder Art
- DIN 18355 - Tischlerarbeiten
- DIN 68800 - Holzschutz im Hochbau
- DIN 4079 - Furniere
- DIN 16926 - dekorative Hochdruck- und Schichtstoffplatten
- DIN 4102 - Brandverhalten von Baustoffen und Bauteilen
- DIN EN ISO 12944 - Korrosionsschutz von Stahlbauten
- DIN 18202 Toleranzen im Hochbau
- DIN 18357 Beschlagsarbeiten
- sämtliche Herstellervorschriften, Verarbeitungsrichtlinien, sowie Einbauanleitungen aller eingesetzten Produkte.
- Die für dieses Gewerk maßgeblichen Normen.
- Unfallverhütungs-Vorschriften.
 (Aufstellung erhebt nicht den Anspruch auf Vollständigkeit.)

2. Aufmaß:

Die erforderlichen Aufmaße für alle, insbesondere die für die Werkplanung notwendigen, herzustellenden Bauteile sind vom Auftragnehmer rechtzeitig und unter Beachtung des vereinbarten Montagebeginns und Fertigstellungstermine am Bau zu nehmen.

Fordert der Auftraggeber, dass die Konstruktionen schon zu einem Zeitpunkt zur Montage bereitstehen müssen, der ein vorheriges Aufmaß unmöglich macht, so sind unter Berücksichtigung der Bautoleranzen nach DIN die Fertigungsmaße mit dem Auftraggeber zu vereinbaren.

3. AUSFÜHRUNGSZEICHNUNGEN - WERKPLANUNG / ZU  ÜBERGEBENE UNTERLAGEN

Technische Bearbeitung / Werk- und Montageplanung für folgende Einzelkonstruktionen (Leistungstitel), die im Angebotspreis zu kalkulieren ist - jeweils für

- Kassentresen und Einbauschrank Foyer
- Verkleidung Automaten Foyer und Stiefelgang
- Schreibtisch Schwimmmeisterraum
- Frisierplätze im Stiefelgang
- Fenstereinrahmung mit Sitzplätzen im Stiefelgang
- Innentüren aus Holzwerkstoffen

Vor Fertigungsbeginn der Bauelemente hat der Auftragnehmer Zeichnungen und Beschreibungen für alle herzustellenden Bauelemente/Anlagen zu liefern. Diese bedürfen der Freigabe durch den Auftraggeber bzw. Architekten. Aus den Darstellungen müssen Konstruktion, Maße, Einbau, Befestigung sowie Bauanschlüsse und mögliche Ausstattungen (Kontakte, Beschläge etc.) der Bauteile sowie die Einbaufolge erkennbar sein.
- Detailpläne sind im Maßstab 1:25 bis 1:2,5 im Format A3 zu entwickeln.
- zusätzlich Übersichtszeichnungen / Positionspläne

Die vom Auftragnehmer zu erstellende Werkstatt- und Fertigungsplanung umfasst die Bemessung und Ausbildung sämtlicher Anschlüsse, Schraub- und sonstiger Verbindungen.
Für Montage-, Transport- und Bauzustände ist der Auftragnehmer verantwortlich.
Wenn erforderlich sind Gewichtsberechnungen durchzuführen.

Umfang der Werkplanung:
Werkplanungsunterlagen, d.h. Fertigungs- und Montagezeichnungen sind für jede individuell herzustellende Möbel, einschl. erforderlicher Anschlüsse und Verkleidungen zu liefern.

- Abstimmung mit Planer, Architekten und Einarbeitung von Prüfergebnissen (ggf. mehrfach, mind. 2-fach) bis zur Ausführungsreife
- Abstimmung mit den Fachingenieuren Elektrotechnik und haustechn. Installation

Übergabe der Unterlagen in folgender Ausfertigung:
- 1 x in Papierform an Architeckten / Bauleitung (auf Anforderung)
- 1 x  in Papierform an Bauherr
- 1 x  in Papierform an Fachplanung Elektro
- 1 x in digitaler Form als PDF- und DWG-Dateien

Ebenso sind die Unterlagen gem. o.g. Verteilerschlüssel digital in Form von pdf- und dwg- Dateien unaufgefordert zu übergeben.

Die Übergabe der Werkplanungsunterlagen hat durch den AN rechtzeitig unter Beachtung der Ausführungs- und Fertigungsfristen sowie üblicher Prüffristen für eine Werkplanung zu erfolgen.
Dabei ist unter Beachtung des Gesamtterminplanes je Konstruktion von 1-3 Prüfläufen auszugehen (Prüfzeit je Prüflauf u. Paket mind. 1 KW).
Die Übergabe der einzelnen Werkplanungen ist in prüffähigen Einzelpaketen und nach Bauteilen geordnet vorzunehmen.
Die Werkplanungen bedürfen vor Fertigungsbegin grundsätzlich der Freigabe durch den Auftraggeber.
Für die zeitliche Einordnung der Werkplanung ist allein der Auftragnehmer verantwortlich.

Die Werkstattplanung die der Auftragnehmer anfertigt, greift nicht in die Abmessungen der tragenden Konstruktion aus der Ausführungsplanung ein. Bauphysikalische Angaben bleiben unverändert. Im Rahmen der Werkstattplanung können nur zu Verbindungsmitteln, Auflager, Anschlüssen und sonstigen Details der Planung Alternativen vorgeschlagen werden.

Alle Änderungen, die sich gegenüber der Ausführungsplanung ergeben haben, sind kenntlich zu machen.

Die beigefügten Detailpläne und Planungsunterlagen als Ausschreibungsgrundlage der Hauptpositionen dienen der weiteren fachlichen Konkretisierung dieser Leistungsbeschreibung und geben die formalen architektonischen Ansprüche, bezogen auf das Gesamtbild der Konstruktionen wieder. Die Darstellung der Details zeigt richtungweisend die ideale Einbausituation.
Die Ausarbeitung der firmeneigenen Werk- und Montageplanung und bauphysikalisch, konstruktiv richtige Ausführung obliegt dem Bieter.

Alle Aufwendungen hierfür sind im Angebotspreis zu kalkulieren.

4. EINBAU DER ELEMENTE

Die Montage der Einrichtungskonstruktionen muss flucht- und lotrecht erfolgen. Die horizontalen Einbauebenen sind nach den Höhenpunkten bzw. Meterrissen einzumessen, die bauseits vorhanden sind.

Alle zur Montage erforderlichen Befestigungsmittel wie Laschen, Dübel, Schrauben, Bolzen oder Bau- und Montagekleber sind in die Einheitspreise mit einzukalkulieren.
Ebenso alle noch erforderlichen Zuschnitte und Anpassungsarbeiten für den passgerechten Einbau der Elemente.
Befestigungs- und Verbindungsmittel - wie Schrauben,
Bolzen und Dübel - müssen entsprechend dem jeweiligen
Verwendungszweck und gemäß den Anforderungen ausgewählt
werden und müssen eine bauaufsichtliche Zulassung besitzen.
Bei der Auswahl sind die hierfür gültigen
Normen und der aktuelle "Stand der Technik" zu
berücksichtigen und zu befolgen.
Sämtliche Anschlüsse an angrenzende Bauteile sind in
die Einheitspreise einzukalkulieren.

*Hinweis: Mindestinhalt der Dokumentationsunterlagen für das Los Tischlerarbeiten Innentüren:*
Mit Fertigstellung der eigenen Leistungen sind Unterlagen in Form einer losbezogenen Dokumentation vorzulegen, die im A4-Ringordner einfach in Papierform und zusätzlich in digitaler Form auf einem Datenträcher (USB-Stick oder Daten-CD) an den Bauherrn zu übergeben sind.
Die Übergabe hat spätestens bei Vertragsende (zum Abnahmetermin) in geordneter Form zu erfolgen.
Betriebs-, wartungs- und sicherheitsrelevante Unterlagen sind immer zu übergeben.

Mindestinhalt der Dokumentationsunterlagen für das Los Tischlerarbeiten Möblierung (wenn zutreffend):

- Inhaltsverzeichnis
- Fachunternehmererklärung / Errichterbescheinigung
- Fachbauleitererklärung
- Übereinstimmungserklärungen (Brandschutzrelevante Unterlagen etc.)
- Bauaufsichtliche Zulassungen
- Zertifikate
- Prüfzeugnisse
- Prüfbücher
- Montageplanungen/ Werkstattzeichnungen
- Produktdatenblätter und Sicherheitsdatenblätter aller verwendeten Baustoffe / Systeme
- Materialübersicht/-nachweis (z.B. hinsichtlich Korrosionsschutz und Schwimmhalleneignung)
- Revisionsunterlagen/-zeichnungen
- Wartungs- und Pflegeanleitungen für alle zu pflegenden Oberflächen sowie Nutzerhinweise etc.
- Wartungs- und Bedienungsanleitungen der instaliierten Geräte
- Lieferscheine
- Bautagesberichte
(Auflistung erhebt nicht den Anspruch auf Vollständigkeit. Ggf. sind auftragsbezogen weitere Unterlagen erforderlich.)

Die Aufwendungen für diese Dokumentationsunterlagen sind bei der Angebotserarbeitung mit zu kalkulieren und werden nicht gesondert vergütet.

*Hinweis: BIETERANGABEN, Produktfamilie Türdrücker, Rahmentürdrücker*
Beschläge für den Objektbereich, geeignet für Schwimmhallen,
Benutzerkategorie gemäß DIN EN 1906, :  mind. Klasse 4
Dauerhaftigkeit gemäß DIN EN 1906, :  mind. Klasse 7
Gebrauchssicherheit gemäß DIN EN 1906, : mind. Klasse 1
Korrosionsverhalten gemäß DIN EN 1906, :  mind. Klasse 5
Notausgang gemäß DIN EN 179

Produktfamilie Türdrücker mit Kurzschild, Rahmentürdrücker mit Rosette, Türknöpfe mit Kurzschild, Fenstergriff
Ausführung in Aluminium, gebürstet

Türdrücker / Türknauf
beispielhaftes Produkt: FSB 1146
(oder gleichwertiges)

Angaben des Bieters
Türdrücker Produkt: '.........'
Angaben des Bieters
Türknauf Produkt: '.........'

Produkt Türgriffstange, Ausführung in Aluminium, fein matt gebürstet, Durchmesser 40 mm

Türdrücker Griffstange
beispielhaftes Produkt: FSB 1146
(oder gleichwertiges)

Angaben des Bieters
Griffstange Produkt: '.........'

Bodentürstopper
beispielhaftes Produkt: FSB 3884 00 Aluminium mit FSB 3884 10 Unterlegplatte schwarz
(oder gleichwertiges)

Angaben des Bieters
Bodentürstopper Produkt: '.........'

*Hinweis: Systembeschreibung / Angaben des Bieters, NASSRAUMTÜR / FEUCHTRAUMTÜR*
Angaben des Bieters
Der Systembeschreibung sowie den Positionstexten für alle Nassraum- und Feuchtraumtüranlagen (Schichtstofftüren), liegen die Angaben des Türsystems WESTAG-GETALIT zu Grunde.

Systemzugehörige und damit in der Schichtstoffpalette des Systemherstellers, wurde ein HPL-Schichtstoff, 0,8 mm dick, Oberfläche matt, unempfindlich gegen Schmutz und Fingerabdrücke geplant, beidseitig mit Resopal- Schichtstoffplatten.

Andere, der Beschreibung in den Leistungstexten technisch und optisch gleichwertige und für den jeweiligen Anwendungsfall zugelassene Fabrikate, können selbstverständlich ebenfalls angeboten werden. Der Nachweis der Gleichwertigkeit ist mit dem Angebot, durch Produktdatenblatt, bauaufsichtlicher Zulassung und Systembeschreibung, zu erbringen.

HERSTELLER/ PRODUKTANGABEN

Nassraumtür angebotenes Hersteller '..........',
angebotenes Produkt: '..........'

Feuchtraumtür angebotenes Hersteller '..........',
angebotenes Produkt: '..........'

Feuchtraumtür angebotenes Hersteller '..........',
angebotenes Produkt: '..........'

HPL-Schichtstoff
geplannter Hersteller Resopal
geplantes Produkt: 4232-EM Noce Lyon, Tektur : Elegant Matt (Holzdekor mittel)
(oder gleichwertig nach Bemusterung)

HPL-Schichtstoff: Hersteller: '.........',
Produkt: '.........'

*Hinweis: Systembeschreibung / Angaben des Bieters, ZARGEN*
Angaben des Bieters
Grundlage der Planung und Ausschreibung sind AZ-Konstruktionen. Für die Türelemente sind folgende Qualitätsmerkmale mindestens (wenn in den Positionen nicht höher wertig ausgeschrieben) zu sichern und mit dem Angebot nachzuweisen:

Aluminium-Umfassungszarge
für Türblattdicke ca. 40 mm stumpf (ungefälzt), zweischalige Zargenkonstruktion für den nachträglichen Einbau in Trockenbau- und Mauerwerksmontage, Spiegelbreite Bandseite/Bandgegenseite ca. 40/53 mm, Kantenradien ca. 8 mm, Sicken inklusive Wandanschlussdichtung ca. 18 mm, Falzbreite ca. 15 mm, Zarge mit Maulweitenverstellung für Wanddickenausgleich, Materialstärke tragende Teile 3 mm, Aluminium-Strangpressprofile der Legierung (AlMgSi0,5), inkl. Falz- und Wandanschlussdichtung aus TPE, sowie montierten Bandunterkonstruktionen, Zarge auf Gehrung geschnitten,
Oberfläche: pulverbeschichtet nach RAL-Farbskala
Farbe der Falzdichtung und Wandanschlussdichtung:
schwarz

Angaben des Bieters
HERSTELLER/ PRODUKTANGABEN

beispielhaftes Fabrikat / Produkt Aluminiumzarge:
AZ-Aluminiumzarge (2-teilig) Profilsystem 201
(wenn in Position nicht anders beschrieben)

Aluminiumzarge angebotener Hersteller: '..........',
angebotenes Serie / Produktfamilie: '.........'

*Hinweis: Systembeschreibung / Angaben des Bieters, BESCHLÄGE*
Um alle technischen und konstruktiven Anforderungen, insbesondere die Kompatibilität der Beschläge und Schlösser zu gewährleisten, wurden für Türbeschläge und Betätigungen bestimmte System/Fabrikate und Produkte geplant.

Gleichzeitig ist es erforderlich, das über mehrere Baulose (Aussen- und Innentüren Metallbau, Innentüren Tischler) für Türbeschläge ein objekteinheitliche Design sichergestellt wird.

Insofern werden im folgende für alle Türbeschläge die planerisch vorgesehenen Türbeschläge als Leitfabrikate/Leitprodukte benannt.

Dem Bieter wird freigestellt, zu diesen Leitprodukten der Beschläge gleichwertige, vorzugweise auch kostengünstigere Türbeschläge und Ausstattungen anzubieten.
Zur Prüfung der Gleichwertigkeit der angebotenen Fabrikate mit der vorgegebenen Konstruktion, sind entsprechend Produktunterlagen wie Musterabbildungen, Detailzeichnungen aller betreffenden Bauteile, Muster und System-Prüfzeugnisse vorzulegen.

Eignung
Die angebotenen Produkte müssen aus einer Produktion stammen, die gemäß ISO 14 025 sowie EMAS bzw. DIN EN ISO 14 001 und einem Qualitätsmanagementsystem  gemäß DIN EN ISO 9001 zertifiziert ist.
Die entsprechenden Zertifikate sind vorzulegen.
Unsichtbare Befestigung.

Klassifizierungsschlüssel nach DIN EN 1906:
Beschläge für den Objektbereich, geeignet für Schwimmhallen,
Benutzerkategorie gemäß DIN EN 1906:  mind. Klasse 4
Dauerhaftigkeit gemäß DIN EN 1906:  mind. Klasse 7
Gebrauchssicherheit gemäß DIN EN 1906:  mind. Klasse 1
Korrosionsverhalten gemäß DIN EN 1906:  mind. Klasse 5
Hochhaltemechanismus B, ausgeführt für waagerechte 0-Grad Stellung des Türdrückers
für Objekttüren

Über den Klassifizierungsschlüssel hinaus sind folgende normative Qualitäts-Anforderungen zu erfüllen:
- 1. Mio. Betätigungen gemäß PIV Cert plus
- freies Spiel des Türdrückers gemäß DIN EN 1906: ≤1,0mm
- freie Winkelbewegung gemäß DIN EN 1906: ≤ 1,0mm
- gemäß DIN 18 255:
- Führungslager t ≥ 7mm
- Drückerführung Ø ≥ 18 mm
- festdrehbare Ausgleichslagerung mit reibungsarmen und selbstschmierenden Gleitlagerbuchsen (teflonbeschichtet und wartungsfrei) zum Ausgleich von Montage- und Fertigungstoleranzen im Gefüge von Türbohrungen, Schloss/Schlosstasche und Beschlag

Geplante Produktfamilie (Design) für Innentüren als Nassraum- bzw. Feuchtraumtüren  -  Türdrücker, Türknöpfe (Knauf), ggf. Ausführung auch nach DIN EN 179 (Notausgangsverschluß)

beispielhaftes Fabrikat/Produkt: FSB 1146, Wittgensteins Return, Ausführung in Aluminium

Türbeschlag mit Ovalrossette angebotener Hersteller: '..........',
angebotene Serie / Produktfamilie : '.........'

Türbeschlag mit Ovalrossette angebotener Hersteller: '..........',
angebotene Serie / Produktfamilie : '.........'

WC-Beschlag, angebotener Hersteller: '.........',
angebotene Serie / Produktfamilie : '.........'

zusätzliche Türbeschläge / Türgriffe:

Türschließer als OTS für 1-flg. Türen bis 1,25 m Breite
Gleitschienen-Türschließer nach EN 1154 im Contur Design, mit CE-Kennzeichnung.
Mit stark abfallendem Öffnungsmoment für leichtes Türöffnen gemäß DIN SPEC 1104.
Schließgeschwindigkeit, Endschlag, hydraulisch kontrollierte Öffnungsdämpfung  sowie Schließverzögerung über Ventil komfortabel vonvorne stufenlos einstellbar. Türblattmontage auf der Bandgegenseite, Sturzmontage auf der Bandseite.
Montagekonsole mit universellem Lochgruppensystem. DIN-L und DIN-R verwendbar.
- Schließkraft EN 2-6, jedoch entsprechend der Türflügelbreite.
- Gehäuse Aluminium, eloxiert, C0
Öffnungsbegrenzung, zur Integration in die Gleitschiene

geplantes Fabrikat/Produkt: GEZE TS 5000 L ECline (oder gleichwertig)

Obentürschließer: angebotenes Fabrikat / Hersteller : '..........',
angebotenes Serie / Produktfamilie: '.........'

Obentürschließer: angebotenes Fabrikat / Hersteller : '..........',
angebotenes Serie / Produktfamilie: '.........'

Die Ausführung aller Beschläge erfolgt jedoch nach nochmaliger Bemusterung/Vorlage und Freigabe durch den Architekten.

*Hinweis: SYSTEMBESCHREIBUNG BESCHLÄGE TÜREN*
formelle Regelungen Türbeschläge:
Für alle Konstruktionen sind die in den Fertigungsunterlagen des Systemherstellers ausgewiesenen Beschläge zu verwenden. Sind nicht
systemgebundene Beschlagteile vorgesehen, müssen diese unter Beachtung der gültigen DIN-Normen ausgewählt werden. Sofern im Leistungsverzeichnis nichts anderes vorgeschrieben ist, müssen alle Beschlagteile, mit Ausnahme der Bedienungshebel und Türbänder,
verdecktliegend angeordnet werden.
Die im Falz angeordneten Beschläge sind form- und kraftschlüssig mit den Profilen zu verbinden. Bei Schraubverbindungen in Profilwandungen sind
Einnietmuttern oder Hinterlegstücke zu verwenden.

Die für die jeweilige Öffnungsart einzusetzenden Beschläge in ihrer Grundausstattung sind unter Berücksichtigung der Lastannahmen/Gewichte/Größen und der zu erreichenden Öffnungsweite ist der erforderliche Beschlag und die Zusatzteile wie zusätzliche Verriegelungen, Scherenbefestigungen, Eigenanschlag und Bänder nach den Bemessungstabellen des System-Herstellers einzusetzen.
Alle Beschlagteile sind aus nichtrostenden Materialien herzustellen und müssen justierbar sein.
Zubehör wie Drehsperren, Öffnungsbegrenzer, Schlösser und Fenstergriffe werden gesondert beschrieben.
Alle Türen sind gemäß DIN 18040 "Barrierefreies Bauen" auszuführen.

Müssen bedingt durch die ausgeschriebenen Größen der Flügel besondere Maßnahmen zum dauerhaften Gebrauch getroffen werden (Verkleben der Verglasung, Sonderbauschrauben, Zuschlagsicherung, Verstärkung der
Profile und Beschläge, etc.) sind diese, ohne gesonderte Beschreibung in der Position, zu berücksichtigen.
Die dauerhafte Funktionstüchtigkeit des Bauteiles ist in schriftlicher Form incl. der Systemgeberbestätigung nachzuweisen.

Nachfolgend werden die für die jeweiligen Anforderungen der Aussentüren, die einzusetzenden Türbänder und  Beschläge in ihrer Grundausstattung beschrieben.
Die Ausführung und die Anordnung der Türbänder ist unter Berücksichtigung der Lastannahmen nach den Bemessungstabellen des System-Herstellers vorzusehen.
Die Stulpbleche der einzusetzenden Schlösser und die Schließbleche müssen aus Edelstahl bestehen. Die Befestigung dieser Bauteile erfolgt nach Angaben des System-Herstellers

System-Zubehör:
Zubehörteile wie Zylinder-Rosetten, Drückerstifte, Dichtstücke, Befestigungszubehör und Fußpunktabdichtungen werden in den folgenden
Beschreibungen nicht besonders erwähnt; diese Zubehörteile sind jedoch in jedem Fall mitzuliefern.

Automatische Antriebe für Türen (wenn gefordert):
Das maximal zulässige Flügelgewicht ist abhängig von der Türflügelbreite (siehe Unterlagen des Systemgebers).

Unabhängig von Türflügelgewicht und Türflügelbreite ist bei Verwendung von Drehtürantrieben ein zusätzliches Türband direkt unter dem oberen Türband anzubringen um die auftretenden Kräfte abzutragen.
Die Verwendung von verdecktliegenden Türbändern ist z.Z. nicht zugelassen.

Ggf. sind Türanschlagpuffer einzusetzen die ein "Überdrehen" der Türflügel verhindern.

Die geltenden Normen und Technische Regel für "Türen und Tore" nach ASR A1.7 und die DIN 18650 sind unbedingt zu berücksichtigen. Ausserdem sind die Richtlinien des DIBt zu beachten.

Es ist zwingend eine Risikoanalyse durchzuführen.
Der Errichter einer Türanlage ist verpflichtet, die Sicherheitsanalyse (Gefahrenanalyse) nach DIN 18650 durchzuführen und zu dokumentieren (§ 2 der 9. GPSGV, in Verb. m. Anh. I der Maschinenrichtlinie),
hat eine EG-Konformitätserklärung auszustellen und an der Türanlage die CE-Kennzeichnung sichtbar anzubringen (§ 3 der 9. GPSGV in Verb. m. Anh. II der Maschinenrichtlinie).

Allgemeine Hinweise:
Die Elektroverkabelung muss nach Kabelplan des Herstellers der Antriebe erfolgen.
Der bauseitiger Anschluss (Abzweigdose) des Antriebes erfolgt durch eine Elektrofirma.
Die Inbetriebnahme erfolgt durch einen Betrieb mit einem gültigem Sachkundenachweis des Herstellers der Antriebe.

Prüfung durch Sachkundigen
Gemäß der Norm für automatische Türsysteme (DIN 18650-2, Abschnitt 5) und der "Technischen Regeln für Arbeitsstätten, Türen und Tore" (ASR A1.7) müssen kraftbetätigte Türen von einem Sachkundigen in definierten Abständen auf Ihren sicheren Zustand geprüft und gewartet werden. Die erfolgten Prüfungen sind in einem Prüfbuch zu dokumentieren. Der Betreiber ist verpflichtet, die Prüfprotokolle mindestens ein Jahr lang aufzubewahren.

Folgende Prüfungen müssen durchgeführt werden:
Abnahmeprüfung vor der ersten Inbetriebnahme:
Prüfung des fachgerechten Einbau aller Komponenten, des einwandfreien Funktionsverhaltens und der Installation wirksamer Schutzmaßnahmen.

Regelmäßige Prüfung durch Sachkundigen:
Mindestens einmal jährlich Prüfung des einwandfreien Funktionsverhaltens und der Schutzeinrichtungen.

Wartung:
Mindestens einmal jährlich funktionserhaltende Maßnahmen, planmäßiger Austausch von Verschleißteilen.

Bei der Montage an Feuer- und Rauchschutztüren ist eine gleichzeitige Abnahme (gem. Richtlinien für Feststellanlagen des DIBt) zwingend erforderlich. (jährliche Wartung gem. DIBT nur durch einen Sachkundigen).

In Deutschland ist bei Verwendung an 2-flg Brand- und Rauchschutztüren eine zusätzliche mechanische Schließfolgeregelung zwingend einzusetzen (kontrollierte Schließfolge bei Stromausfall).

*Hinweis: Rollentürbänder, Innentüren bis 200 kg*
Dreiteilige Aluminium-Rollentürbänder mit einer Abmessung von 22 x 200 mm, für Flügellasten bis 200 kg.

Konstruktionsmerkmale:
Die gesamte Technik für die sichere Verankerung und die Feinjustierung ist im Türfalz angeordnet. Ohne den Türflügel auszuhängen, kann eine Feinjustierung vorgenommen werden.
Gebrauchsklasse nach DIN EN 1935:  Klasse 4
Korrosionsschutz nach DIN EN 1670:  Klasse 4
Bandklasse nach DIN EN 1935:  Klasse 14
Mechanische Beanspruchung nach DIN EN 12400: Klasse 8

*Hinweis: Rollentürbänder, Innentüren bis 120 kg*
Dreiteilige Aluminium-Rollentürbänder mit einer Abmessung von 22 x 170 mm, für Flügellasten bis 120 kg.

Konstruktionsmerkmale:
Die gesamte Technik für die sichere Verankerung und die Feinjustierung ist im Türfalz angeordnet. Ohne den Türflügel auszuhängen, kann eine Feinjustierung vorgenommen werden.
Gebrauchsklasse nach DIN EN 1935:  Klasse 4
Korrosionsschutz nach DIN EN 1670:  Klasse 4
Bandklasse nach DIN EN 1935:  Klasse 13
Mechanische Beanspruchung nach DIN EN 12400: Klasse 6

*Hinweis: Rollentürband, T30*
Dreiteilige Aluminium-Rollentürbänder mit einer Abmessung von 22 x 170 mm, für Flügellasten bis 210 kg.

Konstruktionsmerkmale:
Die gesamte Technik für die sichere Verankerung und die Feinjustierung ist im Türfalz angeordnet. Ohne den Türflügel auszuhängen, kann eine Feinjustierung vorgenommen werden.
Gebrauchsklasse nach DIN EN 1935:  Klasse 4
Korrosionsschutz nach DIN EN 1670:  Klasse 4
Bandklasse nach DIN EN 1935:  Klasse 13
Mechanische Beanspruchung nach DIN EN 12400: Klasse 7

*Hinweis: BT 100 1-flügeliger Türbeschlag, Riegel-Fallen-Schloss,*
BT 100  1-flügeliger Türbeschlag, Riegel-Fallen-Schloss, Drücker/ Drücker

Türbänder:
gemäß Beschreibung und entsprechend den zu erwartenden Lasten.

Schloss incl. Zubehör:
Riegel-Fallen-Schloss, Edelstahlstulp, Riegel und Falle vernickelt, eintourig, mit Wechsel, vorgerichtet für Profilzylinder. Schließplatte

Betätigung Gangflügel:
Innen: Türdrücker, gemäß Bietereintragung
Außen: Türdrücker oder Türknauf entspr. Positionsbeschreibung, gemäß Bietereintragung

*Hinweis: BT 120 1-flügeliger Türbeschlag, Antipanik "E" selbstschließend*
BT 120  1-flügeliger Türbeschlag, Antipanik Riegel-Fallenschloss, Schließfunktion "E" gemäß DIN EN 179

Türbänder:
gemäß Beschreibung und entsprechend den zu erwartenden Lasten.

Schloss incl. Zubehör:
Antipanik Riegel- Fallenschloss, mit gesicherter Fallenfeststellung, mit Wechsel, Edelstahl- Stulp, Riegel und Falle. Schließplatte. Vorgerichtet für Profilzylinder.

Betätigung innen:
Türdrücker nach DIN EN 179 gemäß Bietereintragung.

Betätigung außen:
Türknauf gemäß Bietereintragung.

*Hinweis: BT 700 Türschließer mit Gleitschiene*
Ein Stück oben liegender Obentürschließer für die Montage an 1-flg. Türen, nach EN 1154 A, Größe 3 - 5, für barrierefreie Türen nach DIN 18040 bis Flügelbreite 1.250 mm bei max. 47 Nm Öffnungsmoment, hoher Wirkungsgrad über 80%, stark abfallendes Öffnungsmoment entsprechend Einbausituation an-/abschaltbar, mit Gleitschiene, von vorn einstellbare Schließkraft, Schließgeschwindigkeit, Endschlag, Türblattmontage auf Bandgegenseite, mit Montageplatte

Farbton: silberfarbig

*Hinweis: SYSTEMBESCHREIBUNG EINBAUMÖBEL*
Systembeschreibung Eingangsbereich / Angaben des Bieters

Allgemeines:

Die Möbel müssen die Qualitätsstandards für den Objektbereich uneingeschränkt gewährleisten. Es muss flexibel und funktionell montierbar sein, die Oberfläche muss ästhetisch, optisch und in der mechanischen Widerstandfähigkeit höchsten Ansprüchen Genügen. Folgende Mindestanforderungen sind zu erfüllen:

- Wasserbeständigkeit
- Reinigungsfreundlichkeit
- Bruch- und Stoßfestigkeit
- Kratzunempfindlich

Material:
Wasserfeste Trägerplatten (ca. 25 mm dick) mit dauerhaft verklebter Oberfläche aus HPL-Schichtstoff (0,7-0,8 mm dick). Auswahl der Stoffe und Materialstärken, sofern in den Positionen nicht anderweitig beschrieben, gemäß statischen und konstruktiven Erfordernissen und Wahl durch den AN.

Trägerplatte z. B. aus wasserfest verleimten Mehrschichtplatten (FPY) oder Multiplexplatte nach DIN 68761 o. glw. Trägerplattenmaterial.

Unterkonstruktion wasserfest und geeignet für eine schwimmhallenatmosspähre nach statischen und konstruktiven Erfordernissen und Wahl durch den AN.

Unterkonstruktion z. B. aus wasserfest verleimten Leimholzprofil. Querschnitte ca. 60 x 40 mm bis 80 x 100. o. glw. Konstruktionsmaterial, z. B. Aluminium in entsprechender Dimension.

HPL - Oberflächen:
Es ist erforderlich, das über mehrere Baulose (Bäderausstattung, Tischlerarbeiten Möblierung) für den HPL- Schichtstoff ein objekteinheitliche Design sichergestellt wird.

Insofern werden im folgenden für alle HPL-Schichtstoffe die planerisch vorgesehenen Hersteller und Farben als Leitfabrikate/Leitprodukte benannt.

Dem Bieter wird freigestellt, zu diesen Leitprodukten der HPL-Schichtstoffe gleichwertige, vorzugweise auch kostengünstigere Alternativen anzubieten.
Andere, der Beschreibung in den Leistungstexten optisch gleichwertige und für den jeweiligen Anwendungsfall zugelassene Fabrikate, können selbstverständlich ebenfalls angeboten werden. Der Nachweis der Gleichwertigkeit ist mit dem Angebot, durch Produktdatenblatt, bauaufsichtlicher Zulassung und Systembeschreibung, zu erbringen.

Unidekor:
beispielhafter Hersteller:
RESOPAL 4232-EM Noce Lyon, Elegant Matt
(oder gleichwertig nach Bemusterung)

angeb. Hersteller HPL-Schichtstoff (Unidekor): '.........',
angeb. Unidekor mit Farbangabe: '.........'

Akzentflächen:
beispielhafter Hersteller:
RESOPAL D414-RM Shogun, Real Material
(oder gleichwertig nach Bemusterung)

angeb. Hersteller HPL-Schichtstoff (Holzdekor): '.........',
angeb. Holzdekor mit Farbangabe: '.........'

Kanten:
Alle freien, sichtbaren Kanten als ABS-Sicherheitskante, 2mm dick, Farbe wie Dekor des Bauteils.

Die Aufteilung der Akzentflächen gemäß Position bzw.
Planunterlagen.

Befestigungsmittel:
Die Montage, Verschraubung und Befestigung aller Elemente erfolgt verdeckt. Schraub- und Dübelkombination schwimmhallengeeignet.

Beschläge:
Alle Drehtüren und Schubladen mit mechanischer Öffnungsunterstützung grifflos (TIP - ON) und Schließdämpfung (Soft-Close). Öffnen durch leichtes Antippen der Tür / Schublade - Schließen durch leichtes Andrücken. TIP-ON Mechanismus bleibt unbeschädigt, auch wenn Türen, Klappen oder Auszüge von Hand aufgezogen werden. 3 - dimensionale Justierung möglich. Schübe mit Unterflur Vollauszug. Schiebetürbeschläge für versetzt laufende Türen mit grifflosen Bohrungen zum öffnen. Schubladen und Schiebtüren gleichschließend abschließbar.

Ausführung jedoch nach Bemusterung und Freigabe durch den Architekten / Bauherrn im Zuge der Werkplanung.

*Hinweis: SYSTEMBESCHREIBUNG KABEL- UND LEITUNGSFÜHRUNGEN IN TÜRELEMENTEN*
Leitungsführung in Fassaden / Türkonstruktionen:
Leitungsführung für elektronische Türüberwachung / Fluchttürsteuerung / Hausalarm und weiteren notwendigen Elektroinstallationen an betreffenden Türflügeln /  Öffnungsflügeln:
- mind. 1 Reedkontakt Überwachung Türen in Flucht- und Rettungswegen ohne Fluchttürsteuerung
- Verkabelung / Leitungsführung für Türen in  Flucht- und Rettungswegen mit Fluchttürsteuerung nach Leistungstitel Fluchttürsteuerung
- Verkabelung / Leitungsführung für Hausalarm an allen Türen in  Flucht- und Rettungswegen

Schnittstelle:
- Leitungsführung durch Pfostenprofile / Rahmenprofile Türen und Einbau Reedkontakte/Magnetkontakte/ Steuereinheiten durch Gewerk Tischler
- Anschluss aller Kontakte / Steuereinheiten und Leitungsführung ausserhalb Fassadenkonstruktionen durch Gewerk Elektro

Genaue Angaben zur Leitungführung sowie Austrittspunkten aus Profilsystemen und Konstruktionen gem. Detailplanung Architekt

Schnittstell Elektrogewerk ist Hirschmannkupplung

Zum Leistungsbereich des Elektrogewerkes gehört das
Auflegen und der Anschluß der freien Verkabelungen an
die Verteilerdose und von dort aus die weiterführende
Verkabelung im gesamten Gebäude, sowie die Montage
aller Schalter, Actoren, Steuerungselemente etc. und deren Anschluß.

Die Kabelverlegung innerhalb der Fenster- Tür und Fassadenkonstruktion ist gemäß den gültigen VDE-Richtlinien und der Muster-Leitungsanlagenrichtlinie auszuführen.

*Hinweis: Besondere Anforderungen für Aluminiumkonstruktionen in Schwimmbädern*
Besonderheiten beim Einsatz von Aluminiumkonstruktionen in Bereichen mit erhöhter Chloridbelastung, Solebelastungen und durch Desinfektions- und Reinigungsmittel - hier speziell in Hallen- und Schwimmbädern :

Um die Schäden durch Belastung mit chloridhaltigen Wässern und Atmosphären, Solen bzw. aggressive
Reinigungs- und Desinfektionsmittel einzugrenzen bzw. zu vermeiden, sind nachfolgende Maßnahmen zum Schutz der Aluminium-Konstruktion zwingend einzuhalten.

Der optimale Korrosionsschutz der Profiloberflächen ist durch eine spezielle, durch den Systemhersteller gelieferte
- Voranodisation und darauf folgende
- hochwertige Pulverlackbeschichtung
zu erreichen.
-> vgl. vorbeschriebene ZTV's - Oberflächenbehandlung / Farb-Beschichtung

Sämtliche Befestigungsmittel, etc. sind ebenfalls gemäß den Anforderungen der Belastung entsprechend auszuwählen bzw. mit einer speziellen Voranodisation und Beschichtung auszuführen.

Während der gesamten Bearbeitung dürfen keine Beschädigungen der Kunststoffbeschichtung eintreten, um Unterwanderungen der Schicht, ausgehend von solchen Schadstellen, zu vermeiden.

Alle Verbindungsstellen im Gehrungs- und Stoßbereich, sowie alle Verschraubungen sind so einzudichten, dass keine Feuchtigkeit in die Profilhohlräume oder in die Nuten und Fugen der Verbindungen gelangen.
Aus dem gleichen Grund sind die Profilenden zu schließen, so dass keine feuchte Raumluft bzw. Feuchtigkeit in die Hohlräume eintreten und
an der Außenseite kondensieren kann.

Sollte doch Feuchtigkeit eintreten, z. B. durch defekte Fugendichtungen, so muss diese kontrolliert nach außen ablaufen bzw. ablüften können. Bauanschlüsse sind nach außen wasserdicht und von innen her luftdicht auszuführen.

Es ist in jedem Fall im Rahmen eines Wartungsvertrages (gesond. Position) den Bauherrn und Betreiber des Gebäudes darauf hinzuweisen, dass die Reinigungs- und Pflegevorschriften der Aluminium-Zentrale, Schrift A5, eingehalten werden muß.
Diese Schrift kann bezogen werden über die
Aluminiumzentrale Aluminium-Verlag GmbH
Postfach 10 12 62
40003 Düsseldorf,
Die Reinigungs- und Pflegeintervalle müssen der Objektnutzung und dem Standort Rechnung tragen.

*Hinweis: Formelle Regelung Türbeschläge Rahmenkonstruktionen:*
Für alle Konstruktionen sind die in den Bieterangaben festgelegten Beschläge zu verwenden. Sofern im Leistungsverzeichnis nichts anderes vorgeschrieben ist, müssen alle Beschlagteile, mit Ausnahme der Bedienungshebel und Türbänder, verdecktliegend angeordnet werden.
Die im Falz angeordneten Beschläge sind form- und kraftschlüssig mit den Profilen zu verbinden. Bei Schraubverbindungen in Profilwandungen sind Einnietmuttern oder Hinterlegstücke zu verwenden.
Die für die jeweilige Öffnungsart einzusetzenden Beschläge in ihrer Grundausstattung sind unter Berücksichtigung der Lastannahmen / Gewichte/ Größen und der zu erreichenden Öffnungsweite - der erforderliche Beschlag und die Zusatzteile wie zusätzliche Verriegelungen, Scherenbefestigungen, Eigenanschlag und Bänder nach den Bemessungstabellen des System-Herstellers einzusetzen.
Alle Beschlagteile sind aus nichtrostenden Materialien herzustellen und müssen justierbar sein.
Zubehör wie Drehsperren, Öffnungsbegrenzer, Schlösser und Fenstergriffe werden gesondert beschrieben.

System-Zubehör:
Zubehörteile wie Zylinder-Rosetten, Drückerstifte, Dichtstücke, Befestigungszubehör und Fußpunktabdichtungen werden in den folgenden Beschreibungen nicht besonders erwähnt; diese Zubehörteile sind jedoch in jedem Fall mitzuliefern.

Wartungsarme Rollentürbänder :
Es sind dreiteilige Aluminium-Rollentürbänder der Gebrauchsklasse 4 (sehr starker Gebrauch) nach DIN EN 1935, Korrosionsbeständigkeit der Klasse 4 nach DIN EN 1670, Bandklasse 14 nach DIN EN 1935, Mechanische
Beanspruchung der Klasse 8 nach DIN EN 12400, Abmessung 22 x 200 mm, einzubauen. Die gesamte Technik für die sichere Verankerung und die Feinjustierung ist im Türfalz angeordnet. In die Hohlkammern der Rahmenprofile sind entsprechende - zum System gehörende - Futterplatten und Klemmanker einzubringen. Ohne den Türflügel auszuhängen, kann eine
Feinjustierung - in der Höhe bis 4 mm und seitlich bis -1,5 / +1,5 mm - vorgenommen werden.

*Hinweis: ZTV - Bauablauf / Termine / Regelung zur Arbeitszeit*
1. Bauablauf / Ausführungstermin

Folgende Ausführungstermine sind geplant:
Ausführungsbeginn: 14.09.2026
Erstellung Werkplanung bis: 14.09.2026
Freigabe Werkplanung bis: 16.11.2026
Fertigung / Lieferung Türen Neuer Anbau bis: 22.02.27
Fertigung / Lieferung Türen Alte Halle bis: 11.01.27
Einbaumöbel: 22.02.27 - 16.03.27
Ausführungsende: 16.03.2027

Lärmintensive Arbeiten wie Bohren, Hämmern, Sägen oder ähnliche Arbeiten sind auf den Zeitraum werktags von 7:00 Uhr bis 20:00 Uhr zu beschränken.
Darüber hinausgehende Arbeitszeiten sind mit dem AG/der örtlichen Objektüberwachung des AG schriftlich zu vereinbaren. Die etwa zusätzlich erforderlichen Genehmigungen für Nacht-, Feier- und Sonntagsarbeit holt der AN bei zuständigen Ordnungsamt ein.

Unter Berücksichtigung der geplanten Ausführungstermine und der täglichen Arbeitszeitregelungen ist der Bieter gehalten, eine dem Leistungsumfang und den Baufristen entsprechende Baustellenbesetzung zu gewährleisten.

Alle Aufwendungen für die Sicherstellung der Ausführungsfristen, der dafür notwendigen
Arbeitszeitregelungen sowie des entsprechenden Personaleinsatzes sind in die Einheitspreise einzukalkulieren.
Mehraufwendungen für zeitliche Anpassungen der täglichen Arbeitszeit, z.B. für Nacht-, Feier- und Sonntagsarbeit oder die flexible Arbeitszeitanpassung nach Anforderung des Bauherrn sind in die zutreffenden Einheitspreise einzukalkulieren. Eine zusätzliche Vergütung erfolgt hierfür nicht.

Der Auftragnehmer hat auf der Grundlage der im Bauvertrag vereinbarten Ausführungsfristen spätestens 2 Wochen nach Auftragserteilung einen Detailterminplan bzgl. seiner auszuführenden Leistungen zu erstellen, in dem die jeweils bautäglich vorgesehene Mannstärke nebst Geräteeinsatz nachvollziehbar ist und mit Blick auf einen zeitgerechten Bauablauf kontrolliert werden kann.

*Hinweis: Zeichnungsunterlagen / Gutachten*
Folgende Zeichnungsunterlagen liegen dem Leistungsverzeichnis bei:

- ARC_3900_GO_AS  Grundriss Erdgeschoss GO - Möblierung NEU

- ARC_3462_AH_FA  Fenster AF04 Stiefelgang Alte Halle
- ARC_3201_GO_SN  Schnitte E, F, G, G1, H, I, J, K

- ARC_3925_NA_BA  Horizontalschnitte Kassentresen
- ARC_3926_NA_BA  Vertikalschnitte und Ansichten Kassentresen
- ARC_3927_NA_BA  Ansichten Kassentresen - Farbkonzept
- ARC_3928_NA_BA  Einbauschrank am Kassentresen Foyer - Neuer Anbau
- ARC_3929_NA_BA  Verkleidung Gastroautomaten Foyer - Neuer Anbau
- ARC_3930_NA_BA  Verkleidung Kassenautomaten Foyer - Neuer Anbau
- ARC_3931_AH_BA  Verkleidung Nachzahlautomat Stiefelgang - Alte Halle
- ARC_3932_AH_BA  Fönplätze Alte Halle
- ARC_3933_AH_BA  Schreibtisch Schwimmmerraum

- ARC_7010_60_FM_Grundriss Erdgeschoss Materialkonzept Türen

- LA_5010_GO_BE_a  Baustelleneinrichtungsplan

**00.1 Dauerelastische Verfugung, Silikon**
Elastischer Fugenverschluss auf Silikonbasis, in Innenräumen.

Versiegelung von Wand- und Bodenanschlüssen an Möbelstücken.

einschl. Fugensäuberung, Abklebung der Ränder, Flankenprimerung, Einbringung + glätten der Dichtmasse.

Wandfliesenflächen - Randanschlußfugen bzw. Fugenverschluß aller Dehnungsfugen ohne Fugenprofil.

Fugenbreite: 8 -12 mm i.M. 10 mm
Fugenfarbe : analog Verfugung, Standartfarbton,  jedoch nach Bemusterung durch Architekt und Bauherrn
Menge: 50,000 m

**00.2 Stundenlohn Facharbeiter**
Für evtl. erforderliche Arbeiten, die
nicht im Leistungsverzeichnis erfaßt
sind und gegen Nachweis zur Ausführung
kommen, werden verrechnet für:
Facharbeiter
Menge: 10,000 h

**00.3 Stundenlohn Vorarbeiter**
Für evtl. erforderliche Arbeiten, die
nicht im Leistungsverzeichnis erfaßt
sind und gegen Nachweis zur Ausführung
kommen, werden verrechnet für:
Vorarbeiter
Menge: 10,000 h

**00.4 Stundenlohn Helfer**
Für evtl. erforderliche Arbeiten, die
nicht im Leistungsverzeichnis erfaßt
sind und gegen Nachweis zur Ausführung
kommen, werden verrechnet für:
Helfer
Menge: 10,000 h

### Titel 01 Alte Halle (AH - Gebäudeteil I)

#### Bereich 01.01 Innentüren

**01.01.1 Raumspar-Feuchtraumtür, 1-flüglig, DIN L, WC/Dusche/Umkleide Behind.**
ANFORDERUNGEN

- Klimaklasse nach RAL-RG 426 Teil 1/ 2  III
- Beanspruchungsgruppe  E
- Feuchtraumtür nach RAL-RG 426 Teil 3
- Barrierefrei gemäß DIN 18024 und 18025
- Öffnungswinkel mindestens 90°.
- geeignet für Schwimmbad, chlorhaltige Luft

beispielhafter Hersteller, Produkt:  Küffner Raumspartür
(od.glw )  Typ RST

beispielhafter Hersteller, Produkt: 'AZ Metall GmbH'
(Bietereintragung )
'708b 46-AZ-201'

GEOMETRIE
Bau-Richtmaß
nach DIN 18100 in mm: 1260/ 2130 mm (B / H)
lichte Durchgangsbreite nach DIN 18040-1: ≥ 900 mm
Anschlag:  DIN L

WAND:  Mauerwerk 11,5 cm, geputzt  und beidseitig  gefliest
ZARGE:
Material: Aluminium-Umfassungszarge,
 aus Strangpressprofilen,
 für stumpfe Türblätter, Zweiteilige Zarge
Maulweite: verstellbar, ca. 100 bis 200 mm
Spiegelbreite: ca. 40 mm - Bandseite,
 ca. 53 mm - Bandgegenseite
 Kantenradien 8mm,
 incl. Falz- und Wandanschlussdichtung
Oberfläche: pulverbeschichtet, Farbton :  RAL 7039
 (nach Wahl des Architekten)
Korrosionsschutz :  nach ZTV
Dichtung: 3-seitiges Dämpfungsprofil, Farbe grau
Einbau: in lichte Öffnung,
 incl. Hinterfütterung der Zarge
Befestigung: verdeckt, Schraubanker-Montage
Bodeneinstand: ohne
Sonstiges: mit RST-Gleitschiene und Bürstendichtung
 sowie integriertem RST-Drehlager und
 RST-Bodenlager im Zargenfalz integriert und
 eingebaut
TÜRBLATT
Material: Vollspan VSP für Feuchtraumeinsatz
Blattdicke: ca. 40 mm, ungefälzt (stumpf)
Kanten: Vollkunststoffrahmen als verdeckter Anleimer
 5mm
Oberfläche: HPL-Schichtstoff, 0,8 mm, Muster:
 nach Bietereintragung (Vorbemerkungen)
 Auswahl erfolgt nach Bemusterung
Sonstiges: Nassraumschutzanleimer an Unterkante,
 Türblattaufteilung 1/3 und 2/3 mit jeweils
 4-seitig umlaufenden verdeckten
 Verstärkungsrahmen, einseitig aufgehend mit
 verdeckt eingebautem RST-Beschlagsatz, im
 Zargenfalz integrierten RST-Drehlager,
 RST-Bodenlager sowie zwei kugelgelagerten
 Edelstahl Spezial-Dreirollenbänder und
 Fingerschutzdichtung
 zwischen den Türflügeln, mit integrierter
 Notöffnung von der Bandseite (Außenseite),
 ca. 15 mm Türunterschnitt

BÄNDER
Konstruktionsbänder, 2-dimensional verstellbar, Edelstahl, lackiert

SCHLOSS
Objektschloss als WC-Garnitur
Türöffnungsradius bei 90° 1/3 der gesamten Türbreite ab Drehpunkt Bodenlager, Türblatt mit einer Hand leichtlaufend zu bedienen. Klasse 3 (WC-Bad)

DRÜCKER / BESCHLÄGE
Objektbeschlag nach DIN 18255 sowie Anforderungen nach DIN 1906:
- Benutzerkategorie - mind. Klasse 3
- Dauerhaftigkeit - Klasse 6
- Korrosionsbeständigkeit - Klasse 5
- Beschlag: als WC-Garnitur, Drücker/ Drücker, zugehörige Rosetten
- vorgerichtet für zentrale Verrieglung

Ausführung der Beschläge erst nach Bemusterung und Freigabe des Bauherrn / Architekten.

SONSTIGES:
Aufmaß am Objekt in Eigenverantwortung des AN erforderlich,
Türdrückerhöhe: 850mm von OKFF (barrierefrei nach DIN 18024 und 18025)

EINBAUORT:
- Tür-Nr. AH 301.01 ǀ Raum-Nr. AH201/AH301 Stiefelgang / WC/Dusche/Umkleide Behinderte/Durchgang SH

Angebotenes Fabrikat/Produkt: '.........'
(Bietereintragung)
Menge: 1,000 St

**01.01.2 Nassraumtür, 1-flüglig, DIN R, WC/Dusche/Umkleide Behinderte**
ANFORDERUNGEN

- Klimaklasse nach RAL-RG 426 Teil 1/ 2  III
- Beanspruchungsgruppe  E
- Nassraumtür nach RAL-RG 426 Teil 3
- geeignet für Schwimmbad, chlorhaltige Luft
- Öffnungswinkel mindestens 90°.
- Türblatt und Zarge vorgerüstet für Obertürschließer (OTS)

GEOMETRIE
Bau-Richtmaß
nach DIN 18100 in mm: 1.130/ 2.130 mm (B / H)
Anschlag:  DIN L bzw. R
WAND:  Mauerwerk 15 bis 30cm, einseitig gefliest

ZARGE:
Material: Aluminium-Umfassungszarge,
 aus Strangpressprofilen,
 für stumpfe Türblätter, zweiteilige Zarge
Maulweite: verstellbar, ca. 140-280 mm
Spiegelbreite: ca. 40 mm - Bandseite,
 ca. 53 mm - Bandgegenseite
 Kantenradien 8mm,
 incl. Falz- und Wandanschlussdichtung
Oberfläche: pulverbeschichtet, Farbton: RAL 7039
 quarzgrau (nach Wahl des Architekten)
Korrosionsschutz :  nach ZTV
Dichtung: 3-seitiges Dämpfungsprofil, Farbe grau
Einbau: in lichte Öffnung,
 incl. Hinterfütterung der Zarge;
 Zarge auf Gehrung geschnitten
Befestigung: verdeckt, Schraubanker-Montage
Bodeneinstand: ohne, Aussparung herstellen - anpassen an
 Hohlkehlsockelfliese

TÜRBLATT
Material: Spezialhartschaum mit wasserbeständigen
 Rahmen mit Aluminium-Stabilisierungselement
 (Klimaschutzplatte)
Blattdicke: ca. 40 mm, ungefälzt (stumpf)
Kanten: 3-seitig, verdeckter Kunststoffeinleimer
Oberfläche: HPL-Schichtstoff, 0,8 mm, Muster:
 nach Bietereintragung (Vorbemerkungen)
 Auswahl erfolgt nach Bemusterung
Sonstiges: PUR-Anleimer an Unterkante

BÄNDER
Konstruktionsbänder, 2-dimensional verstellbar, Edelstahl, lackiert

SCHLOSS:
Objektschloss für den nachträglichen Einbau eines Profilzylinders, Klasse 3, Profilzylinder bauseits, Schlosskasten geschlossen u. verzinkt, Falle und Riegel vernickelt, wartungsfreie, dauergeschmierte und geräuschgedämpfte Fallenführung, Stulpführung rund.

DRÜCKER / BESCHLÄGE
Objektbeschlag nach DIN 18255 sowie Anforderungen nach DIN 1906:
- Benutzerkategorie - mind. Klasse 3
- Dauerhaftigkeit - Klasse 6
- Korrosionsbeständigkeit - Klasse 5
- Beschlag: Drücker/ Drücker, zugehörige Rosetten
- vorgerichtet für zentrale Verrieglung

Ausführung gem. Systembeschreibung / Bieterangabe

SCHLIESSER:
vorgerichtet für OTS an Zarge und Türblatt

Ausführung der Beschläge erst nach Bemusterung und Freigabe des Bauherrn / Architekten.

SONSTIGES:
Aufmaß am Objekt in Eigenverantwortung des AN erforderlich,
Türdrückerhöhe: 850mm von OKFF (barrierefrei nach DIN 18024 und 18025)

EINBAUORT:
- Tür-Nr. AH301.02 ǀ Raum-Nr. AH301/AH401

Angebotenes Fabrikat/Produkt: '.........'
(Bietereintragung)
Menge: 1,000 St

**01.01.3 Türschließer, 1-flg. Tür**
Obentürschließer für die Montage an 1-flg. Innentüren, nach EN 1154 A, Größe 3 - 5, für barrierefreie Türen nach DIN 18040 bis Flügelbreite 1.250 mm bei max. 47 Nm Öffnungsmoment, hoher Wirkungsgrad über 80%, stark abfallendes Öffnungsmoment entsprechend Einbausituation an-/abschaltbar, mit Gleitschiene, von vorn einstellbare Schließkraft, Schließgeschwindigkeit, Endschlag, mit optischer Größenanzeige, Türblattmontage auf Bandgegenseite, mit Montageplatte
liefern und nachträglich montieren

Farbton: silberfarbig

Angebotenes Fabrikat/Produkt: '.........'
(Bietereintragung)
Menge: 2,000 St

**01.01.4 Türöffner, elektro-mechanisch**
Lieferung und Einbau eines elektro-mechanischen Türöffners als Ruhestromöffner mit 100% ED (Einschaltdauer) und verstellbarer Türöffnerfalle und einstellbarer Schließkraft. Montage in zuvor beschriebener Aluminium-Umfassungszarge aus Strangpressprofilen, zur analogen Ver- und Entriegelung der beiden Zugangstüren zum Bereich WC/Dusche/Umkleide für Behinderte. Alle notwendigen Maßnahmen zur Vorrüstung der Zarge sind in der betreffenden Tür-Position zu kalkulieren.

Beschreibung

- Ausführung wahlweise in Arbeits- und Ruhestrom,
- 100% ED
- Rückmeldekontakt als potentialfreier Wechselkontakt (Betätigung über Schieber an der Schlossfalle)
- mit Freilaufdiode für Zutrittskontrollanlagen
- Festigkeit gegen Aufbruch mind. 3000 N,
- DIN-Richtung rechs bzw. links,
- Für Räume mit extrem hoher Feuchtebelastung und chlorhaltiger Luft; d.h. für Schwimmbäder geeignet.

Bauteil inkl. ggf. notwendigem Flachschließblech liefern und einschließlich Anschluss an die bauseits vorgerüstete Verdrahtung in Zarge montieren (alle Einstellarbeiten inkl.).
Für die Funktion weiter notwendige Taster, Schlüsselschalter usw. werden ebenfalls bauseits durch den AN Los Elektrotechnik bereitgestellt, verkabelt und geklemmt. Der notwendige Aufwand für die Zusammenarbeit mit dem AN Los Elektrotechnik und dem zuständigen Fachplaner sind zu kalkulieren.

beispielhaftes Produkt: z.B. effeff ASSA ABLOY Elektro-Türöffner 3405RR oder ein gleichwertiges und für den Anwendungsfall zugelassenes Produkt (durch Produktdatenblatt, bauaufsichtlicher Zulassung und Systembeschreibung nachzuweisen).

Bieterangabe:

Hersteller Türenöffner: '.........'

Produkt/Typ: '.........'
(vom Bieter einzutragen)

Einbauort:
- Tür-Nr. AH301.01 ǀ Raum-Nr. AH 201/301 Stiefelgang/WC, Dusche, Umkleide Behinderte
- Tür-Nr. AH301.2 ǀ Raum-Nr. AH301/401 WC, Dusche, Umkleide Behinderte/ Beckenumgang Schwimmerbecken
Menge: 2,000 St

**01.01.5 Riegelschaltkontakt**
Lieferung und Einbau eines Riegelschaltkontaktes zur Überwachung der Verriegelung von Türen bzw. der Funktion zuvor beschriebener Türöffner.

- Max. Schaltspannung 25V AC/DC
- Max. Schaltstrom 1A
- Schaltkontakt Wechsler
- Schutzart IP 54
- Für Räume mit extrem hoher Feuchtebelastung und chlorhaltiger Luft; d.h. für Schwimmbäder geeignet.

Bauteil, inkl. Anschlusskabel, einschließlich Anschluss an die bauseits vorgerüstete Verdrahtung in Zarge montieren (alle Einstellarbeiten inkl.).
Für die Funktion weiter notwendige Taster, Schlüsselschalter usw. werden ebenfalls bauseits durch den AN Los Elektrotechnik bereitgestellt, verkabelt und geklemmt. Der notwendige Aufwand für die Zusammenarbeit mit dem AN Los Elektrotechnik und dem zuständigen Fachplaner sind zu kalkulieren.

beispielhaftes Produkt: z.B. effeff ASSA ABLOY
Riegelschaltkontakt Modell 878 oder ein gleichwertiges und für den Anwendungsfall zugelassenes Produkt (durch Produktdatenblatt, bauaufsichtlicher Zulassung und Systembeschreibung nachzuweisen).

Bieterangabe:

Hersteller Schaltkontakt: '.........'

Produkt/Typ: '.........'
(vom Bieter einzutragen)

Einbauort:
- Tür-Nr. AH301.01 ǀ Raum-Nr. AH 201/301 Stiefelgang/WC, Dusche, Umkleide Behinderte
- Tür-Nr. AH301.2 ǀ Raum-Nr. AH301/401 WC, Dusche, Umkleide Behinderte/ Beckenumgang Schwimmerbecken
Menge: 2,000 St

**01.01.6 Netzgerät zur Stromversorgung der Türöffner mit Zubehör**
Netzgerät zur Stromversorgung der zuvor beschriebenen Türöffner, mit Zubehör, liefern.
Netzgerät zum Einbau in Schaltschränke, mit konstanter Ausgangsspannung bei Netzspannungsschwanungen und Lastwechsel.
Anschluss bauseits durch den AN Los Elektrotechnik. Der notwendige Aufwand für die Zusammenarbeit mit dem AN Los Elektrotechnik und dem zuständigen Fachplaner sind zu kalkulieren.

beispielhaftes Produkt: z.B. effeff ASSA ABLOY
Stromversorgung Modell 1003- 24- 1 oder ein gleichwertiges und für den Anwendungsfall zugelassenes Produkt (durch Produktdatenblatt, bauaufsichtlicher Zulassung und Systembeschreibung nachzuweisen).

Bieterangabe:

Hersteller Netzgerät: '.........'

Produkt/Typ: '.........'
(vom Bieter einzutragen)
Menge: 1,000 St

**01.01.7 Lichtsignal für Türöffner**
Lieferung und Einbau eines Lichtsignals zur Überwachung der Verriegelung von Türen zuvor beschriebener Türöffner.

- Betriebsspsannung: 12/24V
- Farbe: rot/ grün
- Material: Kunststoff
- Montage: Unterputz
- Abmessung (HxBxT)ca.: 150 x 80 x 30 mm
- Für Räume mit extrem hoher Feuchtebelastung und chlorhaltiger Luft; d.h. für Schwimmbäder geeignet.

Bauteil, inkl. Anschlusskabel. Anschluss bauseits durch den AN Los Elektrotechnik. Der notwendige Aufwand für die Zusammenarbeit mit dem AN Los Elektrotechnik und dem zuständigen Fachplaner sind zu kalkulieren.

beispielhaftes Produkt: z.B. effeff ASSA ABLOY
Kontrollsignal Jung 938/10 U oder ein gleichwertiges und für den Anwendungsfall zugelassenes Produkt (durch Produktdatenblatt, bauaufsichtlicher Zulassung und Systembeschreibung nachzuweisen).

Bieterangabe:

Hersteller Lichtsignal: '.........'

Produkt/Typ: '.........'
(vom Bieter einzutragen)

Einbauort:
- Tür-Nr. AH301.01 ǀ Raum-Nr. AH 201/301 Stiefelgang/WC, Dusche, Umkleide Behinderte
- Tür-Nr. AH301.2 ǀ Raum-Nr. AH301/401 WC, Dusche, Umkleide Behinderte/ Beckenumgang Schwimmerbecken
Menge: 2,000 St

**01.01.8 Zulage Stoßgriff/Anti-Panik-Stange, nach DIN EN1125**
Zulage für Lieferung und funktionsfertiger Montage eines Stoßgriffes/Anti-Panik-Stange an vor beschriebenen Innentüren inkl. passendem Türbeschlag
Menge: 2,000 St

#### Bereich 01.02 Einbaumöbel

**01.02.1 Verkleidung Nachzahl-Automat im Stiefelgang (AH201)**
freitragenden Wandverkleidung als tischlermäßig gefertigte Frontverkleidung herstellen, liefern und montieren.

Konstruktion als individuell anzufertigende Wandverkleidung für das Aufstellen verschiedener Automaten innerhalb einer Wandnische als tischlermäßig individuell anzufertigendes Raum-Einbaumöbel, gemäß nachfolgender Beschreibung und Detailplanung

Ausführung der Konstruktion nach beiliegender Zeichnung

- ARC_3931_AH_BA: Verkleidung Nachzahlautomat Stiefelgang - Alte Halle

als Leitdetailplan in Grundriss-, Schnitt- und Detaildarstellung.

Die Kalkulation erfolgt auf Grundlage der oben genannten Planunterlagen. Die im Plan beschriebenen Bauteilanforderungen sind entsprechend zu beachten. Ergänzend zur Planung folgende allgemeine Hinweise:

Größe / Abmessung Automatenverkleidung (exakte Maße gem. vorg. Zeichnungen)

Gesamtabmessungen Automatenverkleidung
(B/H):  1.850 x 3.150 mm

- Abmessungen Verkleidung Oben 1: (B/H) 1.850 x 1.350 mm
- Abmessungen Verkleidung linke Seite:(B/H) 540 x 1.700 mm
- Abmessungen Verkleidung rechte Seite:(B/H) 540x1.750mm
- Abmessungen Öffnung Automat mittig: (B/H) 770 x1.700mm

Möbel als mehrteilige Frontverkleidung, freitragend in bauseitige Wandnische und seitlich an massiven Mauerwerks- bzw. Stahlbetonwänden im 45°-Winkel anschließen. Oberer Abschluss frei, Aussteifung nach hinten zur Wand (Dreieck). Geschlossene Front inkl. Aussparungen zur Aufnahme des Nachzahl-Automaten (genaue Abmessung vom Automatenhersteller).

- Aufteilung der Verkleidungselemente gem. zeichnerischer Darstellung
- Automatenverkleidung ist als komplettes Möbelstück zu betrachten. Lieferung und Montage in Einzelstücken möglich. Teilstücke und deren Verbindung in explizit in der Werkplanung dazustellen
- einschl. Anpassung in die bauseits vorhandenen Wandnische
- einschl. eines schadfrei rückbaubaren Verkleidungsbereiches

Oberfläche:
Holzdekor gemäß Systembeschreibung.

Trägermaterial:
Gemäß Systembeschreibung. Materialstärke gemäß Beschreibung.

Unterkonstruktion:
Gemäß Systembeschreibung.

Edelstahlsockel:
Herstellung und Montage eines aufgeschobenen u-förmigen Sockelbleches entlang des unteren Anschlusses aus Edelstahlblech d=1,0 mm, Höhe der Aufkantung beidseitig 150mm, an Unterkanten der Automatenverkleidung, mit Bodendichtung- dauerhaft verklebt, Material: Edelstahlblech (V4A)

Gesamtlänge ca. 1.080 mm (Einzellängen: 2 x 540 mm)

Oberfläche: gebürstet

Montage:
Verdeckte Montage der Automatenverkleidung auf vorgenannter Unterkonstruktion. mit ausreichend dimensionierten Schraub- und Dübelkombination. Verdeckte Montage der Verkleidung an vertikalen und horizontalen Kanthölzern ca.  60 mm x 40 mm als Rahmenbau. Der Rückbau der Verkleidung muss muss zu Wartungszwecken schadlos und einfach möglich sein. Ausbildung einer ca. 20 mm Schattenfuge im Randbereich.

Befestigungsmittel schwimmhallengeeignet.

Ausführung der Dekore jedoch nach Bemusterung / Musterfläche und Freigabe durch den Architekten Bemusterung im Zuge der Werkplanung.

Bestandteil der angebotenen und auszuführenden Leistung
ist die Erstellung einer prüffähigen Werkstattzeichnung gem. Pkt. 3 ZTV Tischlerarbeiten mit allseitigen Ansichten, aus denen die Aufteilung der Fronten ersichtlich ist sowie Grundriss- und Querschnittszeichnungen in Anlehnung an die Leitdetailplanung des Ausschreibenden.

Einbauort: Automatenverkleidung im Stiefelgang EG, AH201
Menge: 1,000 St

**01.02.2 Frisierplatzanlage - Einbaumöbel / Wandbord**
Herstellung und Montage einer Frisierplatz-Anlage als individuell gefertigtes, mehrteiliges Einbaumöbel / Wandbordanlage für 7 Frisierplätze, großer durchlaufender Spiegelfläche, zusammengesetzt aus 5 Einzelspiegeln (gesonderte Positionen 3 und 4), Beleuchtung mittels integrierter LED-Lichtband für den Möbeleinbau (gesonderte Position 5).
Konstruktion als individuell anzufertigende Frisieranlage (Einbaumöbel) im Raum AH201 Stiefelgang-/Frisierplatzbereich, aus 13 mm HPL-Vollkernmaterial gemäß Systembeschreibung sowie nachfolgender Beschreibung und Detailplanung, die in Bezug auf die Stabilität und die Widerstandsfähigkeit hinsichtlich hohen Besucheraufkommens (z.B. auch Schulklassen), täglicher Reinigung etc. den Anforderungen der Objektausstattung eines öffentlichen Gebäudes und insbesondere den raumklimatischen Bedingungen in einer Schwimmhalle genügen muss.

Ausführung der Konstruktion nach beiliegender Zeichnung Nr.:
ARC_3932_AH_BA: Fönplätze Alte Halle

Einbaumöbel als umlaufend auskragende, die Spiegelfläche einrahmende, kastenförmige Hohlkörperkonstruktion, freitragend und rückwertig mittels Hilfskonstruktion, in Form von Kragarmen aus feuerverzinktem Stahl-Quadratrohr mit Kopfplatte, an massiver Stahlbetonwand verankert. Lastverteilung zwischen den Kragarmen, nach Wahl des AN bzw. ggf. notwendiger statischer Berechnung, z.B. mittels Alu-Quadratrohr oder ähnlichem, als Unterkonstruktion. Metallbau bauseits durch Schlosser.

Abmessungen / Größen der Gesamtanlage (Außenmaß):
Gesamtlänge: ca. 7.640 mm
Gesamthöhe: ca. 2.150 mm
Querschnitt / Baugröße der umlaufenden Hohlkörperkonstruktion: (H/T) ca. 200 x 400 mm
OK Ablage unter Spiegelfläche (Fönsteckplätze) bei ca. + 900 ü. OK FFb Stiefelgang
Laufgitter: (B/H/T) ca. 1.483/950/1.003 mm

Ausführung Ablage / Wandbord / Fönsteckplätze:
- In die Ablagefläche vor den Spiegeln sind 7 Fönsteckplätze zu integrieren. Hierzu werden in der Anlage kreisrunde Aussparungen mit einem Durchmesser vom ca. 80 mm zur Aufnahme der Hand-Haartrockner eingebracht. Das genaue Maß der Bohrung ist im Zuge der Werkplanung, ggf. unter Verwendung eines bauseits vom AN Elektrotechnik bereitzustellenden Musterföns, an das Gehäuse des Haartrockners anzupassen. Der Rand dieser Aussparung ist so abzurunden, dass das Gehäuse des Haartrockners nicht beschädigt bzw. zerkratzt werden kann.
- In der 20 cm hohen Frontblende der Ablagefläche sind 10 Rundlöcher, mit Durchmesser 68 mm, zur Aufnahme der Hohlwanddose für den Stromanschluss der Hand-Haartrockner vorzusehen. Hohlwanddosen, Verkabelung und Stromanschlüsse der Haartrockner erfolgt nach Möbelmontage bauseits durch den AN Elektrotechnik.
- Die Unterseite der Ablage ist so zu gestalten, dass zum Schutz vor Überhitzung der Haartrockner Luft zur Kühlung nachströmen kann, der Hohlraum des Korpus nicht für den Mülleinwurf missbraucht werden kann (Einsatz von 7 Edelstahlbechern in passender Größe) und die Verkabelung vor Manipulation durch Badegäste geschützt wird. Ggf. sollte die Unterseite daher weitestgehend offen gestaltet werden.
- Zwischen Spiegelfläche und Ablage ist horizontal eine 150 mm Hohe Sockelleiste als Schutz- und Wischkante aus 25 mm HPL-Vollkernplatte vorzusehen.
- Zwischen 3. und 4. Fönplatz ist ein Laufstall für Kleinkinder zu intergrieren, Hand- und Fußleiste aus physiologisch unbedenklich lackiertem Buchenholz, Füllstäbe kleinkindgerecht aus Edelstahl, dn ca. 10 mm, Abstand lt. Zeichnung, stirnseitig mit 2-flügliger Zugangstür inkl. kindgerechtem nur von außen bedienbaren Beschlag und verdeckten, einklemmsicheren Scharnieren.
- Abschlusselement auf der linken Seite zu Anpassung der Konstruktion an die vorh. Ecke (Stahlbetoninnenwand). Breite ca. 400mm, Höhe wie Rahmenkonstruktion 2.150 mm, genaue Maße sind am Bau zu nehmen und in der Werkplanung zu berücksichtigen.

Seitenteile und oberes Wandbord als 3-seitige Verkleidung aus 13 mm HPL-Vollkernmaterial mit Deckschichten aus HPL-Schichtstoff, Plattendicke ca. 0,8 mm, Gemäß Farbkonzept des Architekturbüros.
Notwendige Unterkonstruktion, Höhenausgleich und Anpassungsarbeiten sind zu kalkulieren. In der Unterseite ist eine Fräsung/Aussparung für die LED-Lichtband aus Aluminium (gesonderte Position 5) und die notwendigen Bohrungen für die Kabelführung vorzusehen und hier zu kalkulieren.
Kopfplatten der oben beschriebenen Kragarme aus feuerverzinktem Stahl-Quadratrohr mit rückwertig mittels durch AN nach Werkplanung bemessenen Befestigungsmittels (Verschraubung) in massiver Mauerwerkswand verankert. Ausführung der Rückverankerung nach konstruktivem Erfordernis und Werkplanung AN
Zum Ausgleich von zulässigen Maßtoleranzen im Rohbau kann es notwendig werden, eine geeignete Trägerplatte oder Plattenstreifen als Unterkonstruktion zur Aufnahme der Wandspiegel vorzusehen, deren Materialquerschnitt bei der Festlegung der Detailmaße in der Werkplanung zu berücksichtigen und die Kosten hierfür zu kalkulieren sind.
Plattenstöße (Bauteilfugen), zur ggf. notwendigen Segmentierung der Konstruktion, sind nach Möglichkeit zu vermeiden bzw. auf ein Minimum zu beschränken und sollen sich am Maß der 5 Spiegel orientieren. Maximalabmessungen richten sich nach herstellerbedingten Fertigungsmaßen. Genaue Festlegungen hierzu in der Werkplanung. Alle sichtbaren Kanten und Eckausbildungen sind auf Gehrung und leicht gefast zu fertigen, damit der schwarze Plattenkern nicht sichtbar wird. Der Mehraufwand hierfür ist zu kalkulieren.
Farben und Dekore:
Gemäß Farbkonzept des Architekturbüros - Zeichnungen Nr.:
ARC_3929_AH_BA Fönplätze Alte Halle
sowie entsprechender Detailpläne

Holzdekor Korpus:
RESOPAL, Decor Noce Lyon, Nr. 4232-EM, Texture: Elegant Matt
Ausführung der Dekore jedoch nach Bemusterung / Musterfläche und Freigabe durch den Architekten! Bemusterung im Zuge der Werkplanung. Bestandteil der angebotenen und auszuführenden Leistung ist die Erstellung einer prüffähigen Werkstattzeichnung mit beidseitigen Ansichten, aus denen die Aufteilung der Fronten ersichtlich ist sowie Grundriss- und Querschnittszeichnungen in Anlehnung an die Leitdetailplanung des Ausschreibenden.
Im Preis ist weiterhin die eigenverantwortliche Koordinierung des Ausführenden, mit den auf der Baustelle bereits tätigen Auftragnehmern des Loses Elektrotechnik, hinsichtlich der Kabelmontage für die Beleuchtung (Leistungsgrenze ist die Steckdose für das Netzteil) und der Föne, zu kalkulieren.

Bestandteil der angebotenen und auszuführenden Leistung
ist die Erstellung einer prüffähigen Werkstattzeichnung gem. Pkt. 3 ZTV Tischlerarbeiten mit allseitigen Ansichten, aus denen die Aufteilung der Fronten ersichtlich ist sowie Grundriss- und Querschnittszeichnungen in Anlehnung an die Leitdetailplanung des Ausschreibenden.

Einbauort: Raum AH201 Stiefelgang/Frisierplätze
Menge: 1,000 St

**01.02.3 Rahmenloser Kristallspiegel, 1.548 x 900 mm, bruchsicher**
Lieferung und Einbau Kristallspiegel, rechteckig und 1-teilig, mit
C-Kantenschliff.

Größe gesamt :

Breite ca. 154,80 cm
(entspr. Reihung lt. Plan ARC_3929_AH_BA)

Höhe 90 cm
(entspr. Planung)

Der Spiegel wird auf die fertig spachtelgeglättete,
Oberfläche der Wand mit Glaskleber aus Polyurethan
bzw. tischlerseitige Unterkonstruktion geklebt/befestigt.
Der Zuschnitt erfolgt erst nach millimetergenauem
Aufmaß vor Ort.
Umlaufend um die Spiegelfläche ist eine Fuge von 2,0 mm zu gewährleisten. Die Fuge ist vor Montage des Spiegels mit reinweißer (RAL 9010) Dispersionsfarbe in einer Streifenbreite von ca. 50 mm zu hinterlegen. Die umlaufende Fuge des Spiegels wird nicht verschlossen! Die Spiegelbefestigung erfolgt mittels PU-Glaskleber in senkrecht ausgeführten und dabei versetzt angeordneten Streifen-Wülsten. Es muss eine Hinterlüftung gewährleistet sein.
Ausführung als 5-teiliges Element.
Menge: 3,000 St

**01.02.4 Rahmenloser Kristallspiegel wie vor, jedoch 1.185 x 900 mm**
Lieferung und Einbau Kristallspiegel, rechteckig und 1-teilig, mit
C-Kantenschliff wie in Position 01.02.3 beschrieben

Größe jedoch :
Breite ca. 118,50 cm
(entspr. Reihung lt. Plan ARC_3929_AH_BA)
Höhe 90 cm
(entspr. Planung)
Menge: 2,000 St

**01.02.5 LED-Profilleuchte für Einbau in Möbelstück Fönplatz, Länge ca.10 m**
Lieferung und Einbau einer LED-Beleuchtung, U-förmig, d.h. horizontal über und vertikal neben der Spiegelfläche des Möbels angeordnet. Im Eckbereich, nicht sichtbar (verdeckt) mittels Stecksystem verbunden.
Gesamtlänge: ca. 10 lfm
Geführt in Aluminium-Strangprofil für Einbaumontage,
Profil-Maße: BxH=24 x 12,5 mm,
Profil-Oberfläche: Eloxal E6EV1,
geliefert in Teillängen bis 5000mm, mit opaler Diffusor Abdeckung zur Lichtverteilung.
Die Profile, einschließlich der Abdeckung, sind entsprechend der geometrischen Vorgaben in Länge und Winkel an das Möbelstück anzupassen.

- 10 lfm LED- Strip
- Lichtfarbe 3000K CRI90, IP20, 24V,
- geliefert in 2 Teillängen von ca. 5000 mm, örtlich einkürzbar
- Teilung aller 10 mm, 1800lm/m,
- Lebensdauer L80B10 50.000h,
- LED- Leistung 14,4W/m.

Der LED- Strip ist in das Aluminium-Strangprofil einzubauen, die elektrische Verkabelung bis zum Netzteil herzustellen.

- 1 St Extern. Netzteil 24V/300W mit DALI Schnittstelle, aP-Montage zum Einbau in das Möbelstück (z.B. im Unterschrank) oder die Abhangdecke.

Der Anschluss der 230V Versorgungsspannung und des DALI-Steuerkabels erfolgt durch das Gewerk Elektroinstallation. (ggf. Steckdose als Leistungsgrenze)

beispielhaftes Produkt:
z.B. roled/KE/M-Line extra low 400HE+
oder gleichwertiges Produkt (durch Produktdatenblatt und Systembeschreibung nachzuweisen).

angebotenes Fabrikat/Produkt: '.........'
(Bietereintragung zwingend erforderlich)
Menge: 1,000 St

#### Bereich 01.03 Innenfensterbänke Sitzflächen

**01.03.1 Fensterbank als Sitzfläche, innen, bis 45 cm Tiefe, HPL-beschichtet**
Fensterbank für innen, einteilig,
wie in technischer Vorbemerkung/Systembeschreibung "Einbaumöbel"
beschrieben liefern und auf Kantholz 60 x 25 mm und 35 x 35 mm waagerecht montieren.

Ausladung/Tiefe: bis 450 mm
Abkantung:  bis 150 mm
Gesamtlänge: 13.000 mm
Einzellängen: 2.600 bis 2.800 mm

Material: formstabile Holzwerkstoffplatte 25 mm mit HPL-Beschichtung min. 0,8mm dick

Farbe: nach Bemusterung durch Architekten, ähnlich RESOPAL 4232 Noce Lyon

Angebotenes Fabrikat/Produkt: '.........'

(vom Bieter einzutragen)

seitlicher Anschluss an Fensterrahmen der folgenden Position.

Ausführung der Konstruktion nach beiliegender Zeichnung:
ARC_3462_AH_FA: Fenster AF 04 - Stiefelgang - Alte Halle

Einbauort:
Fenster Stifelgang AH201, Achse B
Menge: 13,000 m

**01.03.2 Seitliche und obere Verkleidung Fensterleibungen Stiefelgang, L x B x H: ca. 2,60x0,40x1,90m**
Fensterbankverkleidung für innen, dreiteilig,
wie in technischer Vorbemerkung/Systembeschreibung "Einbaumöbel"
beschrieben liefern und auf Mauerwerk und Putz waagerecht und senkrecht montieren.

Ausladung/Tiefe: bis 400 mm
Gesamtlänge: 32.000 mm
Einzellängen: 1.860 bis 2.800 mm

Material: formstabile Holzwerkstoffplatte 25 mm mit HPL-Beschichtung min. 0,8mm dick

Farbe: nach Bemusterung durch Architekten, ähnlich RESOPAL 4232 Noce Lyon

Angebotenes Fabrikat/Produkt: '.........'

(vom Bieter einzutragen)

seitlicher Anschluss an Fensterrahmen der folgenden Position.

Ausführung der Konstruktion nach beiliegender Zeichnung:
ARC_3462_AH_FA: Fenster AF 04 - Stiefelgang - Alte Halle

Einbauort:
Fenster Stifelgang AH201, Achse B
Menge: 32,000 m

**01.03.3 Fuge abdichten/füllen, Breite 10 - 12,5 mm**
Füllen und abdichten rohbauseitig vorhandener Fugen,
allseitig, mit Mineralfaser eingestopft
Fugenbreite: bis 25 mm
Fugentiefe: bis 50 mm
Menge: 60,000 m

**01.03.4 Verfugung fensterbänke, dauerelastisch, Silikon**
Herstellen eines dauerelastischen Fugenverschlusses auf Silikonbasis im mAnschlussbereich Fensterbänke, Sockel- und Fensterprofile, Fensterelement
einschließlich Vorreinigung, Hinterfüllung nicht erforderlich.

Fugenbreite: bis 10 mm i. M.
Farbe: grau bzw. braun, in Anlehnung an Farbton der Fensterbank
Menge: 150,000 m

### Titel 03 Neuer Anbau (NA - Gebäudeteil III)

#### Bereich 03.01 Innentüren Neubau

**03.01.1 Raumspar-Feuchtraumtür, 1-flüglig, DIN L, Behinderten WC**
ANFORDERUNGEN

- Klimaklasse nach RAL-RG 426 Teil 1/ 2  III
- Beanspruchungsgruppe  E
- Feuchtraumtür nach RAL-RG 426 Teil 3
- Barrierefrei gemäß DIN 18024 und 18025
- Öffnungswinkel mindestens 90°.
- geeignet für Schwimmbad, chlorhaltige Luft

beispielhafter Hersteller, Produkt:  Küffner Raumspartür
(od.glw )  Typ RST

beispielhafter Hersteller, Produkt: 'AZ Metall GmbH'
(Bietereintragung )
'708b 46-AZ-201'

GEOMETRIE
Bau-Richtmaß
nach DIN 18100 in mm: 1260/ 2130 mm (B / H)
lichte Durchgangsbreite nach DIN 18040-1: ≥ 900 mm
Anschlag:  DIN L

WAND:  Trockenbau 15cm, einseitig gefliest

ZARGE:
Material: Aluminium-Umfassungszarge,
 aus Strangpressprofilen,
 für stumpfe Türblätter, Zweiteilige Zarge
Maulweite: verstellbar, ca. 100 bis 200 mm
Spiegelbreite: ca. 40 mm - Bandseite,
 ca. 53 mm - Bandgegenseite
 Kantenradien 8mm,
 incl. Falz- und Wandanschlussdichtung
Oberfläche: pulverbeschichtet, Farbton: RAL 7039
 quarzgrau (nach Wahl des Architekten)
Korrosionsschutz :  nach ZTV
Dichtung: 3-seitiges Dämpfungsprofil, Farbe grau
Einbau: in lichte Öffnung,
 incl. Hinterfütterung der Zarge
Befestigung: verdeckt, Schraubanker-Montage
Bodeneinstand: ohne
Sonstiges: mit RST-Gleitschiene und Bürstendichtung
 sowie integriertem RST-Drehlager und
 RST-Bodenlager im Zargenfalz integriert und
 eingebaut
TÜRBLATT
Material: Vollspan VSP für Feuchtraumeinsatz
Blattdicke: ca. 40 mm, ungefälzt (stumpf)
Kanten: Vollkunststoffrahmen als verdeckter Anleimer
 5mm
Oberfläche: HPL-Schichtstoff, 0,8 mm, Muster:
 nach Bietereintragung (Vorbemerkungen)
 Auswahl erfolgt nach Bemusterung
Sonstiges: Nassraumschutzanleimer an Unterkante,
 Türblattaufteilung 1/3 und 2/3 mit jeweils
 4-seitig umlaufenden verdeckten
 Verstärkungsrahmen, einseitig aufgehend mit
 verdeckt eingebautem RST-Beschlagsatz, im
 Zargenfalz integrierten RST-Drehlager,
 RST-Bodenlager sowie zwei kugelgelagerten
 Edelstahl Spezial-Dreirollenbänder und
 Fingerschutzdichtung
 zwischen den Türflügeln, mit integrierter
 Notöffnung von der Bandseite (Außenseite),
 ca. 15 mm Türunterschnitt

BÄNDER
Konstruktionsbänder, 2-dimensional verstellbar, Edelstahl, lackiert

SCHLOSS
Objektschloss als WC-Garnitur
Türöffnungsradius bei 90° 1/3 der gesamten Türbreite ab Drehpunkt Bodenlager, Türblatt mit einer Hand leichtlaufend zu bedienen. Klasse 3 (WC-Bad)

DRÜCKER / BESCHLÄGE
Objektbeschlag nach DIN 18255 sowie Anforderungen nach DIN 1906:
- Benutzerkategorie - mind. Klasse 3
- Dauerhaftigkeit - Klasse 6
- Korrosionsbeständigkeit - Klasse 5
- Beschlag: als WC-Garnitur, Drücker/ Drücker, zugehörige Rosetten

Ausführung der Beschläge erst nach Bemusterung und Freigabe des Bauherrn / Architekten.

SONSTIGES:
Aufmaß am Objekt in Eigenverantwortung des AN erforderlich,
Türdrückerhöhe: 850mm von OKFF (barrierefrei nach DIN 18024 und 18025)

EINBAUORT:
- Tür-Nr. NA 103.01 ǀ Raum-Nr. NA101/NA103 Foyer / Behinderten WC

Angebotenes Fabrikat/Produkt: '.........'
(Bietereintragung)
Menge: 1,000 St

**03.01.2 Feuchtraumtür, 1-flüglig, DIN L/R, Funktionsräume inkl. Umfassungszarge**
ANFORDERUNGEN

- Klimaklasse nach RAL-RG 426 Teil 1/ 2  III
- Beanspruchungsgruppe  E
- Feuchtraumtür nach RAL-RG 426 Teil 3
- geeignet für Schwimmbad, chlorhaltige Luft
- Öffnungswinkel mindestens 90°.

GEOMETRIE
Bau-Richtmaß
nach DIN 18100 in mm: 1010/ 2130 mm (B / H)
Anschlag:  DIN L bzw. R

WAND:  Trockenbau 15 cm, beidseitig geputzt

ZARGE:
Material: Aluminium-Umfassungszarge,
 aus Strangpressprofilen,
 für stumpfe Türblätter, Zweiteilige Zarge
Maulweite: verstellbar, ca. 100-200 mm
Spiegelbreite: ca. 40 mm - Bandseite,
 ca. 53 mm - Bandgegenseite
 Kantenradien 8mm,
 incl. Falz- und Wandanschlussdichtung
Oberfläche: pulverbeschichtet, Farbton: RAL 7039,  quarzgrau (nach Wahl des Architekten)
Korrosionsschutz :  nach ZTV
Dichtung: 3-seitiges Dämpfungsprofil, Farbe grau
Einbau: in lichte Öffnung,
 incl. Hinterfütterung der Zarge;
 Zarge auf Gehrung geschnitten
Befestigung: verdeckt, Schraubanker-Montage
Bodeneinstand: ohne, Aussparung herstellen - anpassen an
 Hohlkehlsockelfliese

TÜRBLATT
Material: Vollspan VSP - klassifiziert als  Feuchtraumtür
Blattdicke: ca. 40 mm, ungefälzt (stumpf)
Kanten: 3-seitig, verdeckter Kunststoffeinleimer
Oberfläche: HPL-Schichtstoff, 0,8 mm, Muster:
 nach Bietereintragung (Vorbemerkungen)
 beispielhaft: RESOPAL 4232 Noce Lyon
 Auswahl erfolgt nach Bemusterung
Sonstiges: absenkbare Bodendichtung

BÄNDER
Konstruktionsbänder, 2-dimensional verstellbar, Edelstahl, lackiert

SCHLOSS:
Objektschloss für den nachträglichen Einbau eines Profilzylinders, Klasse 3, Profilzylinder bauseits, Schlosskasten geschlossen u. verzinkt, Falle und Riegel vernickelt, wartungsfreie, dauergeschmierte und geräuschgedämpfte Fallenführung, Stulpführung rund.

DRÜCKER / BESCHLÄGE
Objektbeschlag nach DIN 18255 sowie Anforderungen nach DIN 1906:
- Benutzerkategorie - mind. Klasse 3
- Dauerhaftigkeit - Klasse 6
- Korrosionsbeständigkeit - Klasse 5
- Beschlag: Drücker / Drücker, zugehörige Rosetten

Ausführung gem. Systembeschreibung / Bieterangabe

Ausführung der Beschläge erst nach Bemusterung und Freigabe des Bauherrn / Architekten.

SONSTIGES :
Aufmaß am Objekt in Eigenverantwortung des AN erforderlich,

EINBAUORT:
- Tür-Nr. NA104.01, NA115.01, NA118.01, NA120.01 und NA123.01 ǀ Raum-Nr. NA101/104, NA115/127, NA115/118, NA120/127 und NA120/123 im EG

Angebotenes Fabrikat/Produkt: '.........'
(Bietereintragung)
Menge: 5,000 St

**03.01.3 Feuchtraumtür, Leistung wie Position zuvor, jedoch 1.135x 2.130 mm**
Leistung wie in der Position 03.03.01.2 in vollem
Wortlaut beschrieben, jedoch

Baurichtmaß : 1.135 x 2.130 mm

liefern und montieren

Einbauort: Raum-Nr. NA101/107,
Tür-Nr. NA107.01

Angebotenes Fabrikat/Produkt: '.........'
(Bietereintragung)
Menge: 1,000 St

**03.01.4 Feuchtraumtür, Leistung wie Position zuvor, jedoch 1.260 x 2.130 mm**
Leistung wie in der Position 03.03.01.2 in vollem
Wortlaut beschrieben, jedoch

Baurichtmaß : 1.260 x 2.130 mm

liefern und montieren

Einbauort: Raum-Nr. NA101/103,
Tür-Nr. NA103.01

Angebotenes Fabrikat/Produkt: '.........'
(Bietereintragung)
Menge: 1,000 St

**03.01.5 Feuchtraumtür, Leistung wie Position zuvor, jedoch 885 x 2.010 mm**
Leistung wie in der Position 03.03.01.2 in vollem
Wortlaut beschrieben, jedoch

Baurichtmaß : 885 x 2.010 mm

liefern und montieren

Einbauort . Raum-Nr. NA104/105, NA104/106, NA117/118, NA115/119, NA120/121 und NA122/123
Tür-Nr. NA105.01, NA106.01, NA117.01, NA119.01, NA121.01 und NA122.01

Angebotenes Fabrikat/Produkt: '.........'
(Bietereintragung)
Menge: 6,000 St

**03.01.6 Objekttür, 1-flüglig, DIN L/R, Funktionsräume inkl. Umfassungszarge**
ANFORDERUNGEN

- Öffnungswinkel mindestens 90°.

GEOMETRIE
Bau-Richtmaß
nach DIN 18100 in mm: 1130 / 2130 mm (B / H)
Anschlag:  DIN L bzw. R

WAND:  Trockenbau 15 cm, beidseitig geputzt

ZARGE:
Material: Aluminium-Umfassungszarge,
 aus Strangpressprofilen,
 für stumpfe Türblätter, Zweiteilige Zarge
Maulweite: verstellbar, ca. 100-200 mm
Spiegelbreite: ca. 40 mm - Bandseite,
 ca. 53 mm - Bandgegenseite
 Kantenradien 8mm,
 incl. Falz- und Wandanschlussdichtung
Oberfläche: pulverbeschichtet, Farbton: RAL 7039,  quarzgrau (nach Wahl des Architekten)
Korrosionsschutz :  nach ZTV
Dichtung: 3-seitiges Dämpfungsprofil, Farbe grau
Einbau: in lichte Öffnung,
 incl. Hinterfütterung der Zarge;
 Zarge auf Gehrung geschnitten
Befestigung: verdeckt, Schraubanker-Montage
Bodeneinstand: ohne, Aussparung herstellen - anpassen an
 Hohlkehlsockelfliese

TÜRBLATT
Material: Vollspan VSP - Objekttür
Blattdicke: ca. 40 mm, ungefälzt (stumpf)
Kanten: 3-seitig, verdeckter Kunststoffeinleimer
Oberfläche: HPL-Schichtstoff, 0,8 mm, Muster:
 nach Bietereintragung (Vorbemerkungen)
 beispielhaft: RESOPAL 4232 Noce Lyon
 Auswahl erfolgt nach Bemusterung
Sonstiges: absenkbare Bodendichtung

BÄNDER
Konstruktionsbänder, 2-dimensional verstellbar, Edelstahl, lackiert

SCHLOSS:
Objektschloss für den nachträglichen Einbau eines Profilzylinders, Klasse 3, Profilzylinder bauseits, Schlosskasten geschlossen u. verzinkt, Falle und Riegel vernickelt, wartungsfreie, dauergeschmierte und geräuschgedämpfte Fallenführung, Stulpführung rund.

DRÜCKER / BESCHLÄGE
Objektbeschlag nach DIN 18255 sowie Anforderungen nach DIN 1906:
- Benutzerkategorie - mind. Klasse 3
- Dauerhaftigkeit - Klasse 6
- Korrosionsbeständigkeit - Klasse 5
- Beschlag: Drücker / Drücker, zugehörige Rosetten

Ausführung gem. Systembeschreibung / Bieterangabe

Ausführung der Beschläge erst nach Bemusterung und Freigabe des Bauherrn / Architekten.

SONSTIGES :
Aufmaß am Objekt in Eigenverantwortung des AN erforderlich,

EINBAUORT:
- Tür-Nr. NA102.01, NA107.01, NA109.01, NA111.01, NA114.01, NA125.01, NA125.02 und NA126.01 ǀ Raum-Nr. NA101/102, NA109/127, NA101/107, NA108/111, NA114/127, NA125/127, NA125/126 und NA126/127 im EG

Angebotenes Fabrikat/Produkt: '.........'
(Bietereintragung)
Menge: 8,000 St

**03.01.7 Objekttür, Leistung wie Position zuvor, jedoch 885 x 2.010 mm**
Leistung wie in der Position 03.03.01.6 in vollem
Wortlaut beschrieben, jedoch

Baurichtmaß : 885 x 2.010 mm

liefern und montieren

Einbauort . Raum-Nr. NA115/116
Tür-Nr. NA116.01

Angebotenes Fabrikat/Produkt: '.........'
(Bietereintragung)
Menge: 1,000 St

**03.01.8 Schallschutztür, Leistung wie Position zuvor, jedoch Schallschutzanforderungen**
Leistung wie in der Position 03.03.01.6 in vollem
Wortlaut beschrieben, jedoch

Schallschutz nach DIN EN 20140,  Rw,p  42 dB
  Rw,erf.  37 dB

liefern und montieren

Einbauort . Raum-Nr. NA112/127 und NA124/127
Tür-Nr. NA112.01 und NA124.01

Angebotenes Fabrikat/Produkt: '.........'
(Bietereintragung)
Menge: 2,000 St

**03.01.9 Brandschutztür, Leistung wie Position zuvor, jedoch Brandschutzanforderungen T-30**
Leistung wie in der Position 03.03.01.6 in vollem
Wortlaut beschrieben, jedoch

- Brandschutztür T-30 (feuerhemmend)
- selbstschließend
- mit Obertürschließer

liefern und montieren

Einbauort . Raum-Nr. NA113/127
Tür-Nr. NA113.01

Angebotenes Fabrikat/Produkt: '.........'
(Bietereintragung)
Menge: 1,000 St

**03.01.10 Schiebetüranlage in Trockenbauwand, 1.135 x 2,135 mm**
Schiebe- Türblatt mit Schiebetür- Einbausatzt, 1-flgl.,
Rohbauöffnung (Trockenbauwand D=15 cm) inkl. Zarge
1.135 mm x 2.135 mm,

Türblatt (stumpf), an Laufschiene/Laufwagen vor der Wand
laufend, mit Endpuffer, langsam laufend

Oberfläche Türblatt HPL-beschichtet, mit Vollspaneinlage,
Farbton nach Wahl des AG bzw. gem. Standardkollektion
des angebotenen Fabrikates, ähnlich RESOPAL 4232 Noce Lyon, schwimmhallengeeignet

mit Lichtausschnitt Abm : 800 mm x 1.000 mm

Beschläge Griffschalen aus Aluminium, geeignet für Schiebetüren

inkl. Schiebetür-Unterkonstruktion für
Metallständerwände als  Einbausatz aus
Aluminiumprofilen für einflügelige Schiebetüren

incl. Befestigungsmittel

liefern und montieren, Koordination mit dem Gewerk
Trockenbau ist einzukalkulieren.

Einbauort: EG, Raum-Nr. NA112/127
Tür-Nr.: NA112.02

Angebotenes Fabrikat/Produkt: '.........'
(Bietereintragung)
Menge: 1,000 St

**03.01.11 Türüberströmgitter Aluminium pulverbeschichtet, 425 x 125 mm**
Türüberströmgitter / Sichtschutzgitter,
2 teilig aus Aluminium pulverbeschichtet;
Farbe: analog Zarge
Abmessung: 425 x 125 mm,
freier Querschnitt mind. 150 cm²
einschließlich Gegenrahmen Aluminium naturfarben
eloxiert liefern und in Türblatt
einbauen, einschließlich Ausschneiden des
entsprechenden Querschnittes, Einleimen von
Schichtstoffstreifen farblich passend zum Türblatt an
den inneren Schnittkanten im Türblatt.

Einbauort EG, nach Erfordernis
Menge: 3,000 St

**03.01.12 Türunterschnitt, 2 cm herstellen**
Herstellen eines fachgerechten Türunterschnittes
von 2 cm zur Sicherstellung der Zuluft bei
innenliegenden, mit einer Lüftungsanlage versehenen
Räumen bei Türblättern der Breite 885 und 1010 mm

Einbauort: EG, nach Erfordernis
Menge: 3,000 St

**03.01.13 Wandtürpuffer, 15 mm lang, Edelstahl**
Lieferung und Montage von Wandtürpuffern.
Durchmesser 30 mm, Länge 15 mm aus Edelstahl - matt
geschliffen, mit gefedertem schwarzem elastischem
Puffer, diebstahlgeschützt durch verdeckte
Verschraubung, Oberfläche: B = matt
liefern und montieren einschl. Befestigungsmaterial

Angebotenes Fabrikat/Produkt: '.........'
(Bietereintragung)
Menge: 25,000 St

**03.01.14 Bodentürpuffer, 22,5 mm hoch, Edelstahl**
Lieferung und Montage von Bodentürpuffer.
Durchmesser 85 mm, Höhe 22,5 mm
aus Edelstahl, mit gefedertem schwarzem elestischem
Puffer, Oberfläche: B = matt
liefern und montieren einschl. Befestigungsmaterial.

Angebotenes Fabrikat/Produkt: '.........'
(Bietereintragung)
Menge: 10,000 St

**03.01.15 Türdrückergarnitur Aluminium**
Türdrückergarnitur als Innentürbeschlag,
L-Form-Griff, bei dem eine hochovale Handhabe im
90°-Gehrungsschnitt mit einem zylindrischen Drückerhals
zusammengesetzt ist,

beidseitige Bestückung der Tür,

Material: Aluminium
Oberfläche: fein matt gebürstet

liefern und einbauen
beidseitige Bestückung der Tür

Angebotenes Fabrikat/Produkt: '.........'
(Bietereintragung)
Menge: 25,000 St

**03.01.16 Zulage 1-flügeliger Türbeschlag WC-Einsteckschloss**
Zulage Pos. 03.01.02.1 für WC-Türen

Türbänder und Sicherungsbolzen:
gemäß Beschreibung und entsprechend den zu erwartenden
Lasten.

Schloss incl. Zubehör:
WC-Einsteckschloss

Einbauort: EG, NA104/105, NA104/106, NA115/119 und NA120/121
Tür-Nr.: NA105.01, NA106.01, NA119.01 und NA121.01

Angebotenes Fabrikat/Produkt: '.........'
(Bietereintragung)
Menge: 4,000 St

**03.01.17 Zulage 1-flügeliger Türbeschlag, T 30 nach DIN 4102**
Zulage Pos. 03.01.02.1 für Brandschutztüren T 30 nach
DIN 4102, Riegel-Fallenschloss.

Türbänder und Sicherungsbolzen:
gemäß Beschreibung und entsprechend den zu erwartenden
Lasten.

Schloss incl. Zubehör:
Riegel-Fallen-Schloss, Edelstahlstulp, Riegel und
Falle, ohne Wechsel, Schließplatte. Vorgerichtet für
Profilzylinder.

Einbauort: EG NA113/127
Tür-Nr.: NA113.01

Angebotenes Fabrikat/Produkt: '.........'
(Bietereintragung)
Menge: 1,000 St

**03.01.18 Türdrückergarnitur Aluminium als WC-Garnitur, Behinderten- Ausstattung**
Türdrückergarnitur wie in Position 03.01.02.1
beschrieben, jedoch als WC-Garnitur für Behinderten-WC
Tür

liefern und einbauen
beidseitige Bestückung der Tür,

Gesonderte Türgriffhöhe von 85- 105  cm nach
DIN 18040- 1 beachten.

Angebotenes Fabrikat/Produkt: '.........'
(Bietereintragung)
Menge: 1,000 St

**03.01.19 Zulage Obentrschließer**
Zulage für die Ausrüstung die in den Vorposition
beschriebenen Innentüren
mit einem Obentürschließer einschließlich Feststeller
und Öffnungsbegrenzer gemäß DIN 18263 Teil 2
funktionsgeprüft.

Einbauort: EG, NA109/127, NA113/127 und NA126/127
Tür-Nr.: NA109.01, NA113.01 und NA126.01

Angebotenes Fabrikat/Produkt: '.........'
(Bietereintragung)
Menge: 3,000 St

**03.01.20 Einlassmuschelgriff**
Schiebetür-Muschelgriffe, Aluminium, rechteckig,
nach Bemusterung für Schiebetür der Position
03.01.10 liefern und fachgerecht einbauen,
einschließlich erforderlicher Fräs- und Einpassarbeiten
im Türblatt

Angebotenes Fabrikat/Produkt: '.........'
(Bietereintragung)
Menge: 2,000 St

**03.01.21 Zulage Stoßgriff/Anti-Panik-Stange, nach DIN EN1125**
Zulage für Lieferung und funktionsfertiger Montage eines Stoßgriffes/Anti-Panik-Stange an vor beschriebenen Innentüren inkl. passendem Türbeschlag

Angebotenes Fabrikat/Produkt: '.........'
(Bietereintragung)
Menge: 2,000 St

#### Bereich 03.02 Einbaumöbel

**03.02.1 Schreibtischanlage Schwimmmeisterraum**
Schreibtisch als tischlermäßig gefertigtes Möbel herstellen, liefern und montieren.

Konstruktion als individuell anzufertigender Schreibtisch mit einem klaren und minimalistischen Design.

Ausführung der Konstruktion nach beiliegenden Zeichnungen:

- ARC-3933-NA-BA Schreibtisch Schwimmmeisterraum

als Leitdetailpläne in Grundriss-, Schnitt- und Detaildarstellung.

Die Kalkulation erfolgt auf Grundlage der oben genannten Planunterlagen. Die im Plan beschriebenen Bauteilanforderungen sind entsprechend zu beachten. Ergänzend zur Planung folgende allgemeine Hinweise:

Gesamtabmessung Schreibtisch
(B/T/H): 3.933 x 2.440 x 790 mm

Abmessung als Abwicklung:
- Tisch: ca. 3.933 x 840 x 740 [BxTxH] in mm
- Siteboard:  ca. 1.600 x 400 x 740 [BxTxH] in mm
- Korpus Türenschrank mit 1 Boden: ca. 360 x 400 x 740 [BxTxH] in mm
- Korpus Schubladenschrank mit 4 Schüben: ca. 360 x 400 x 740 [BxTxH] in mm
- Korpus Schiebetürenschrank mit Mitteltrennwand und 1 Boden: ca. 1.205 x 740 x 840 [BxTxH] in mm
- Kabelkanal horizontal 2-seitig: Außenmaß ca. 113 x 113 x (3.707 + 2.275) [BxHxL] in mm, zur Installation unter der Tischplatte
- Kabelkanal vertikal, 3-seitig: ca. 126 x 113 x 600 mm (BxTxH)
- Stützfüße 4 Stück: Dn 60mm, Höhe 700mm, aus Edelstahl

Elektro- bzw. Kabelkanal:

Herstellung und Montage eines Elektro- bzw. Kabelkanals unter der Arbeitsplatte entlang sämtlicher Schrankkonstruktion, sowie des freien Fußraums; lichte Innenabmessung: ca. 100 x 100 mm einschl. Durchbrüche in Korpus.
Gesamtlänge ca. 7,00 m

Einschl. der Herstellung von bis 4 Stück Kabeldurchlässen in der Arbeitsplatte, einschl. Lieferung und Einbau der zugehörigen Abdeck-Einsatzelemente für Kabelauslässe
Größe: bis Durchm. 60 mm

Einschl. der Herstellung von bis 5 Stück Rundlochbohrung für Steckdoseneinbau auf der Innenseite Kabelkanal gem. Abwicklung, Einbau der Hohlraumdosen mit Abdeckung erfolgt bauseitig durch AN Elektro, Durchmesser ca. 68 mm.

Edelstahlsockel:
Herstellung und Montage eines aufgeschobenen u-förmigen Sockelbleches entlang des unteren Anschlusses aus Edelstahlblech d=1,0 mm, Höhe der Aufkantung beidseitig 150mm, an Unterkanten der Automatenverkleidung, mit Bodendichtung- dauerhaft verklebt, Material: Edelstahlblech (V4A)

Montage:
Aufstellung des Schreibtisches mit ausreichend dimensionierten und in die Konstruktion integrierten Stellfüßen zum ggf. erforderlichen Höhenausgleich auf dem bereits gefliesten Fertigfußboden.
Maße der Tisch- und Tresenplatte, Form der Anlage, Fachbödenanordnung und Aufteilung der kassenseitigen Fach- und Ablageböden sowie Funktion und Anordnung aller beweglichen Teile der Anlage gem. vorgenannten und der Ausschreibung beiliegenden Zeichnungen als Kalkulationsgrundlage.

Bestandteil der angebotenen und auszuführenden Leistung
ist die Erstellung einer prüffähigen Werkstattzeichnung gem. Pkt. 3 ZTV Tischlerarbeiten mit allseitigen Ansichten, aus denen die Aufteilung der Fronten ersichtlich ist sowie Grundriss- und Querschnittszeichnungen in Anlehnung an die Leitdetailplanung des Ausschreibenden.

Das Aufmaß vor Ort obliegt dem AN.

Einbauort: Schwimmmeisterraum im Hallenbadbereich, Raumnummer NA126
Menge: 1,000 St

**03.02.2 Kassentresen Foyer Raum NA108**
Kassentresen - Anlage als tischlermäßig gefertigtes Einbaumöbel herstellen, liefern und montieren.

Konstruktion als individuell anzufertigende Tresenanlage als zentrales Möbelelement im Kassen-/Foyerbereich, gemäß nachfolgender Beschreibung und Detailplanung

Ausführung der Konstruktion nach beiliegenden Zeichnungen:

- ARC_3925_NA_BA: Horizontalschnitte Kassentresen
- ARC_3926_NA_BA: Vertikalschnitte und Ansichten Kassentresen
- ARC_3927_NA_BA: Ansicht Kassentresen - Farbkonzept

als Leitdetailpläne in Grundriss-, Schnitt- und Detaildarstellung.

Die Kalkulation erfolgt auf Grundlage der oben genannten Planunterlagen. Die im Plan beschriebenen Bauteilanforderungen sind entsprechend zu beachten. Ergänzend zur Planung folgende allgemeine Hinweise:

Größe / Abmessung Tresenelement (exakte Maße gem. vorg. Zeichnungen)

Gesamtabmessung Empfangstresen
(B/T/H): 4.800 x 2.000 x 1.050 mm

- Abwicklung Tresenfront außen: ca. 6.980 mm
- Abwicklung Tresenfront innen: ca. 5.490 mm
- Höhe Arbeitsplatte: + 800 mm ü. OK FFb
- Höhe Tresenplatte: + 1.050 mm ü. OK FFb
- Breite Pendeltür Zugang ca. 940 mm (behindertengerecht)

Tresengrundkörper als zweiseitige schräge dem Wandverlauf angepasste Schreibtischanlage mit (kassenraumseitig) offenen und geschlossenen Fronten und durchgehender Arbeitsplattenebene

- einschl. ausziehbaren Schubladen, Drehtüren und Abteilen mit Einlegeböden für die Unterbringung von Computern, Ticketdrucker und sonstigen Kassenausstattungen etc.;
- Schrankfronten mit Einlegeböden, Seitenwände mit Lochreihenbohrungen zur indiv. Einrichtung der Einlegeböden
- Seiten- und Korpuswände gem. zeichnerischer Darstellung
- Tresenkonstruktion ist als komplettes Möbelstück zu betrachten. Lieferung und Montage in Einzelstücken möglich. Teilstücke und deren Verbindung in explizit in der Werkplanung dazustellen
- einschl. Beleuchtung der außenseitigen Tresenfront
- einschl. Anpassung an die vorhandenen Trockenbau- und Stahlbetonwände
- Arbeitsfläche als Schreibtisch, inkl. Klappdeckelkasse (Lieferung durch AN Kassenanlage);
- Zugangstür Kassenarbeitsplatz mit wandseitig montierten Schwenkbeschlägen
- farblich abgesetzte Arbeitsplatte bei + 800 OK Fb und Abdeckplatte Tresen bei + 1.050 mm OK Fb inkl. senkrechter Übergang
- farblich abgesetzte Taschenablage (950 x 315 x 206 mm (BxHXT)) bei + 710 OK FB
- farblich abgesetzte Horizontalfugen zw. Holzaußenfrontdekorplatten Tresen

Oberfläche:
Holzdekor gemäß Systembeschreibung.

Trägermaterial:
Gemäß Systembeschreibung. Materialstärke gemäß Beschreibung.

Unterkonstruktion:
Gemäß Systembeschreibung.

Klappdeckelkasse
Einbau von 1 Stück Klappdeckelkasse (Lieferung durch AN Kassenanlagenbau), Größe ca. 460 x 170 mm, einschl. Herstellung der Ausschnitte und Aufnahmekonstruktion wie Seitenwände und Böden (vgl. Detailschnitt, Detailgrundriss)

Technik Kassenanlage:
Bauseitig werden durch den AN Kassenanlage verschiedene Komponenten der Kassenanlage im bzw. auf dem Kassentresen installiert. Die dazu notwendigen Vorleistungen, z.B. die Aussparung für eine Kassenschublade werden werkseitig durch den AN Möbeltischler ausgeführt. Siehe Planunterlagen.

Elektro- bzw. Kabelkanal:
Herstellung und Montage eines Elektro- bzw. Kabelkanals unter der Arbeitsplatte entlang sämtlicher Schrankkonstruktion,
lichte Abmessung: ca. 80 x 100 mm einschl. Durchbrüche in Korpus, Gesamtlänge ca.6,00 m,
einschl. der Herstellung von bis 8 Stück Kabeldurchlässen in der Arbeitsplatte, einschl. Lieferung und Einbau der zugehörigen Abdeck-Einsatzelemente für Kabelauslässe
Größe: bis Durchm. 80 mm,
einschl. der Herstellung von bis 18 Stück Rundlochbohrung für Steckdoseneinbau auf der Innenseite Tresenfront (Kassenarbeitsplatz) gem. Abwicklung, Einbau der Hohlraumdosen mit Abdeckung erfolgt bauseitig durch AN Elektro, Durchmesser ca. 68 mm.

Beleuchtung:
LED-Lichtband entlang der oberen Außenkante vom Kassentresen gemäß Schnittdarstellung. Inkl. passendem Tragprofil. Gesamtlänge ca. 4,20 m, inkl. Eckausbildung, Mehraufwendungen für Gehrungsschnitte der Tragprofile sind in den Einheitspreis einzukalkulieren. Lichtfarbe 3000 K, homogene Ausleuchtung (keine sichtbaren Lichtpunkte), integrierbar in Lichtsteuerung über DALI/KNX, dimmbar, IP-Klasse: IP54. inkl. RF-Funkfernbedienung bzw. RF-Funktaster. Einschließlich aller Treiber, Trafos und sonstiger Anlagenteile. Schnittstelle ist eine bauseitige Klemmdose (230V, Leistung AN Elektro), integriert im Kassentresen. Abstimmung zum Standort und Kabelzug erfolgt im Rahmen der Werk- und Montageplanung.

beispielhaftes Produkt: PROLED® (MBN GmbH)
- FLEX STRIP OPAL LIVERPOOL MONO
- i.V.m. SWITCHING POWER SUPPLIES
- i.V.m. RF PWM DIMMER 4-KANAL
- i.V.m. RF-Funkfernbedienung bzw. RF-Funktaster, 4 Ausgangskanäle

Angeboten wird: '.........'

Hersteller/Marke: '.........'

Flex Strip: '.........'

Dimmer: '.........'

Funkfernbedienung / Funktaster: '.........'

(Bietereintragung erforderlich)

Edelstahlsockel:
Herstellung und Montage eines aufgeschobenen u-förmigen Sockelbleches entlang des unteren Anschlusses aus Edelstahlblech d=1,0 mm, Höhe der Aufkantung beidseitig 150mm, an Unterkanten der Automatenverkleidung, mit Bodendichtung- dauerhaft verklebt, Material: Edelstahlblech (V4A)

Stöße sind im Eckbereich und auf Gehrung anzuordnen. Mehraufwendungen für Gehrungsschnitte sind in den Einheitspreis einzukalkulieren.

Gesamtlänge ca. 12,00m (Einzellängen bis 3,00 m)

Oberfläche:
gebürstet

Montage:
Aufstellung des Tresens mit ausreichend dimensionierten und in die Konstruktion integrierten Stellfüßen zum ggf. erforderlichen Höhenausgleich auf dem bereits gefliesten Fertigfußboden.
Maße der Tisch- und Tresenplatte, Form der Anlage, Fachbödenanordnung und Aufteilung der kassenseitigen
Fach- und Ablageböden sowie Funktion und Anordnung aller beweglichen Teile der Anlage gem. vorgenannten und der Ausschreibung beiliegenden Zeichnungen als Kalkulationsgrundlage.

Bestandteil der angebotenen und auszuführenden Leistung
ist die Erstellung einer prüffähigen Werkstattzeichnung gem. Pkt. 3 ZTV Tischlerarbeiten mit allseitigen Ansichten, aus denen die Aufteilung der Fronten ersichtlich ist sowie Grundriss- und Querschnittszeichnungen in Anlehnung an die Leitdetailplanung des Ausschreibenden.

In den Preis ist weiterhin die eigenverantwortliche
Koordinierung des Ausführenden mit der auf der Baustelle bereits tätigen Elektrofirma und dem Errichter der Kassenanlage hinsichtlich der Leitungsmontage und der Montage der erforderlichen Anschlussdosen in der Wandung des Eltkanals einzukalkulieren.

Das Aufmaß vor Ort obliegt dem AN.

Einbauort: Kassentresen im Foyer, Raumnummer NA108
Menge: 1,000 St

**03.02.3 Stützen und Riegel Unterkonstruktion Verglasung**
Lieferung und Einbau von verzinkten Flach-Stahlprofilen als Unterkonstruktion / Stützen + Riegel der Tresenverglasung

Ausführung der Konstruktion nach beiliegenden Zeichnungen:

- ARC_3925_NA_BA: Horizontalschnitte Kassentresen
- ARC_3926_NA_BA: Vertikalschnitte und Ansichten Kassentresen
ARC_3927_NA_BA: Ansicht Kassentresen - Farbkonzept

Konstruktion bestehend aus:

glatte Flachstahlprofile befestigt an Leimholzstützen der Tresenkonstruktion mit zugelassenem Befestigungssystem, oberflächenbündig versenkt
- Profilbreite : ca. 40 mm
- Profillänge Stützen: ca. 2.000 mm
- Profillänge Riegel (oberer Abschluss der Konstruktion: ca. 3.720 + 1.330 + 580 mm (gesamt: ca. 5.630 mm)
- Materialstärke :  ca. 5mm
- Material : Edelstahl (V4A), schwimmhallengeeignet (chlorhaltige Umgebung)
Flachstahlprofil oberhalb der Tresenplatte mit 3 Stück Bohrungen zur späteren Aufnahme der Glashalter. Bohrung ca. M8. Tatsächliche Lage und Größe jedoch in Abstimmung und nach Angabe des AN Glasbau.

Ausführung der Profile in Edelstahl (V4A), gebürstet, Schutzdauer lang nach DIN EN ISO 12944-2

Montageplan nach Detailleitplanung bzw. im Zuge Werkplanung Tresen durch Bieter zu erstellen, einschl. Nachweis der Verbindungsmittel

EINBAUORT: Kassentresen, Foyer, Raum NA108
Menge: 20,000 m

**03.02.4 Glasabtrennung Kassentresen**
Liefern und Montieren einer Ganzglasabtrennung (Glaswand) als 6-teilige raumtrennende Konstruktion;

Ausführung der Konstruktion nach beiliegenden Zeichnungen:

- ARC_3925_NA_BA: Horizontalschnitte Kassentresen
- ARC_3926_NA_BA: Vertikalschnitte und Ansichten Kassentresen
ARC_3927_NA_BA: Ansicht Kassentresen - Farbkonzept

Konstruktion rahmenlos, Befestigung der Einzelscheiben über beidseitig je 3 Stück Punkthalter an vorbereitete Flachstahlprofile als Unterkonstruktion,
Verglasung bestehend aus 6 Stück Einzelelementen, insgesamt 2 mal um 45° abgewinkelt.

GEOMETRIE
- Konstruktionshöhe : ca. 70 bis 104 cm
- Konstruktionslänge : gesamt ca. 3,60 m
- verglaste Fläche 4 x vertikal geteilt, insgesamt 6 Einzelelemente, 2 Stück Anschlüsse im Winkel von 45° abgewinkelt.
- Einzelscheibengrößen (BxH)
- 1 x ca. 540 mm x 1.040 mm
- 1 x ca. 1.330 mm x 990 mm
- 2 x ca. 950 mm x 750 mm
- 1 x ca. 950 mm x 700 mm
- 1 x ca. 788 mm x 750 mm
- Scheibenstoß : senkrecht, stumpf gestoßen, Kanten gefast Fugenausbildung max. 5mm, Fuge nicht verschlossen

VERGLASUNG
Ausführung der Verglasung als durchwurfhemmende Verglasung nach DIN EN 356 A.
Verbund -Sicherheitsglas (VSG) nach DIN EN 12543-2 bestehens aus 2 x teilvorgestannten Glas (TVG) nach DIN EN 1863 - zur Gewährleistung einer definierten Restragfähigkeit im Bruchzustand.
Glasdicke ca. 8 mm, jedoch nach stastischem Erfordernis (stat. Bemessung) unter Berücksichtigung der Scheibengrößen und der Lastannahmen nach den Bemessungstabellen des
Glas-Herstellers, orientierender Wert nach überschlägiger Vorbemessung ca. 8 mm.
Kanten umlaufend poliert
- Glasoptik: Klarglas neutral

Ausarbeitung von ca.10 Stück Glasbohrungen in 2 Scheiben 930 x 750 bzw. 1.330 x 990 mm als Sprechöffnung im Bereich der Gelddurchreiche / Kassenarbeitsplätze
- Größe durchmesser ca. 10 mm, Anornung nach Zeichnung/Vorgabe des Architekten

ANSCHLÜSSE / BEFESTIGUNG
umlaufend freie Glasränder - keine festen Anschlüsse. Jede Glasscheibe mittels 6 Stück Glas-Punkthalter aus Edelstahl an dahinterliegenden Flachstahlstützen befestigt.
Punkthalter im zulässigen Befestigungssystem befestigt, einschl. Dübel und Schrauben sowie Abstand der Punkthalter nach statischem Erfordernis;
Punkthalter für Glasdicke ca.8-10mm, jedoch nach stat. Erfordernis,
Glas-/Stützenabstand bis ca. 10 mm

angebotene Glas-Punkthalter : '.........'
(Bietereintragung)

Material / Oberflächen der Punkthalter
Edelstahl, Oberfläche mattiert.
Material: Werkstoffnummer 1.4439 / 1.4539 (höher legierte Stähle) od. glw. - zwingend für den Einsatz in Schwimmbadatmosphäre geeignet!

gewähleter Edelstahl-Werkstoff : '.........'
(Bietereintragung)

SONSTIGES :
Alle erforderl. bzw. ergänzenden Befestigungsmittel wie Dübel, Schrauben etc. für die Punkthalterbefestigung sowie notwendige Justierschrauben, Unterlegeklötzer sowie das Einsetzen der Dübel mit Silikon (Befestigung am Baukörper) sind einzukalkulieren,
Aufmaß am Objekt in Eigenverantwortung des AN;
Erstellung und Übergabe von Werkplanungsunterlagen
gem. ZTV - Pkt. 3;
incl. der optischen Kenntlichmachung der Verglasung bis zur Abnahme und dem anschl. Wiederentfernen dieser Kennzeichnung (kann mit notw. Bauteilschutz verbunden werden).
In den Preis einzukalkulieren sind alle Montageaufwendungen infolge des relativ hohen Eigengewichtes der Einzelscheiben.

EINBAUORT: Kassentresen, Foyer, Raum NA108
Menge: 1,000 St

**03.02.5 Einbauschrank hinter Kassentresen**
Einbauschrank in Wandnische hinter dem Kassentresen - Anlage als tischlermäßig gefertigtes Einbaumöbel herstellen, liefern und montieren.

Konstruktion als individuell anzufertigende Schrankanlage als ergänzendes Möbelelement im Kassen-/Foyerbereich, gemäß nachfolgender Beschreibung und Detailplanung

Ausführung der Konstruktion nach beiliegenden Zeichnungen:

- ARC_3928_NA_BA: Einbauschrank am Kassentresen Foyer - Neuer Anbau

als Leitdetailpläne in Grundriss-, Schnitt- und Detaildarstellung.

Die Kalkulation erfolgt auf Grundlage der oben genannten Planunterlagen. Die im Plan beschriebenen Bauteilanforderungen sind entsprechend zu beachten. Ergänzend zur Planung folgende allgemeine Hinweise:

Größe / Abmessung Tresenelement (exakte Maße gem. vorg. Zeichnungen)

Gesamtabmessung Einbauschrank:
(B/T/H): 2.000 x 400 x 2.200 mm

Schrankgrundkörper als dreiseitige geschlossenen Fronten in vorh. Wandnische aus Trockenbauwänden eingepasst.

- einschl. Abteilen mit Einlegeböden sowie Schiebetüren, verschließbar, für die Unterbringung von Ordnern, Werbematerial etc.;
- Schrankfronten mit Einlegeböden, Seitenwände mit Lochreihenbohrungen zur indiv. Einrichtung der Einlegeböden
- Seiten- und Korpuswände gem. zeichnerischer Darstellung
- Schrankkonstruktion ist als komplettes Möbelstück zu betrachten. Lieferung und Montage in Einzelstücken möglich. Teilstücke und deren Verbindung in explizit in der Werkplanung dazustellen
- einschl. Anpassung an die vorhandene Trockenbauwände

Oberfläche:
Holzdekor gemäß Systembeschreibung.

Trägermaterial:
Gemäß Systembeschreibung. Materialstärke gemäß Beschreibung.

Unterkonstruktion:
Gemäß Systembeschreibung.

Edelstahlsockel:
Herstellung und Montage eines aufgeschobenen u-förmigen Sockelbleches entlang des unteren Anschlusses aus Edelstahlblech d=1,0 mm, Höhe der Aufkantung beidseitig 150mm, an Unterkanten der Automatenverkleidung, mit Bodendichtung- dauerhaft verklebt, Material: Edelstahlblech (V4A)

Stöße sind im Eckbereich und auf Gehrung anzuordnen. Mehraufwendungen für Gehrungsschnitte sind in den Einheitspreis einzukalkulieren.

Gesamtlänge ca. 2,00m

Oberfläche:
gebürstet

Montage:
Aufstellung des Schrankes mit ausreichend dimensionierten und in die Konstruktion integrierten Stellfüßen zum ggf. erforderlichen Höhenausgleich auf dem bereits gefliesten Fertigfußboden.
Maße der Schrankwände, Fachbödenanordnung und Aufteilung der Fach- und Ablageböden, Schranktüren sowie Funktion und Anordnung aller beweglichen Teile der Anlage gem. vorgenannten und der Ausschreibung beiliegenden Zeichnungen als Kalkulationsgrundlage.

Bestandteil der angebotenen und auszuführenden Leistung
ist die Erstellung einer prüffähigen Werkstattzeichnung gem. Pkt. 3 ZTV Tischlerarbeiten mit allseitigen Ansichten, aus denen die Aufteilung der Fronten ersichtlich ist sowie Grundriss- und Querschnittszeichnungen in Anlehnung an die Leitdetailplanung des Ausschreibenden.

In den Preis ist weiterhin die eigenverantwortliche
Koordinierung des Ausführenden mit der auf der Baustelle bereits tätigen Elektrofirma hinsichtlich der Leitungsmontage und der Montage der erforderlichen Anschlussdosen in der Wandung des Schrankes einzukalkulieren.

Das Aufmaß vor Ort obliegt dem AN.

Einbauort: Einbauschrank im Kassenraum, Raumnummer NA108
Menge: 1,000 St

**03.02.6 Verkleidung Snack-Automaten**
freitragenden Wandverkleidung als tischlermäßig gefertigte Frontverkleidung herstellen, liefern und montieren.

Konstruktion als individuell anzufertigende Wandverkleidung für das Aufstellen verschiedener Automaten innerhalb einer Wandnische als tischlermäßig individuell anzufertigendes Raum-Einbaumöbel, gemäß nachfolgender Beschreibung und Detailplanung

Ausführung der Konstruktion nach beiliegender Zeichnung

- ARC_3929_NA_BA: Verkleidung Gastroautomaten Foyer - Neuer Anbau

als Leitdetailplan in Grundriss-, Schnitt- und Detaildarstellung.

Die Kalkulation erfolgt auf Grundlage der oben genannten Planunterlagen. Die im Plan beschriebenen Bauteilanforderungen sind entsprechend zu beachten. Ergänzend zur Planung folgende allgemeine Hinweise:

Größe / Abmessung Automatenverkleidung (exakte Maße gem. vorg. Zeichnungen)

Gesamtabmessungen Automatenverkleidung
(B/H):  2.300 x 2.200 mm

- Abmessungen Verkleidung Oben 1: (B/H) 2.300 x 310 mm
- Abmessungen Verkleidung linke Seite: (B/H) 100 x 1.885mm
- Abmessungen Verkleidung zw. Automaten und Abfallbehälter: (B/H) 50 x 1.885 mm
- Abmessungen Verkleidung rechte Seite: (B/H) 50 x 1.885 mm
- Verkleidung Abfallcontainer: (B/H) 400 x 1.885 mm
 mit an der Frontangebrachter dicht schließender  Lippendichtung zur Verhinderung des Hinterlaufens bei  Reinigungsarbeiten im Foyer
- Unterschrank mit Gitterkorb: (B/T/H) 400 x 725 x 700 mm
 mit Schrankrollen zum Herausziehen des Korbes zum  Entleeren
- Verkleidung mit Einwurfklappe: (B/H): 400 x 300 mm
 Einwurfklappe beschriftet (Ätzung/Fräsung) mit "ABFALL" in  Abstimmung mit Architekten
- Verkleidung über Einwurfklappe: (B/H) 400 x 835 mm

Möbel als mehrteilige Frontverkleidung, freitragend in bauseitige Wandnische und seitlich an Trockenbauwänden. Oberer Anschluss an Trockenbauverkleidung. Geschlossene Front inkl. Aussparungen zur Aufnahme der Automaten, integrierter Einwurfklappe und Unterschrank mit Gitterkorb als Papierkorb

- einschl. ausziehbaren Unterschrank mit Rollen, inkl. Griffmulde, inkl. Gitterkorb als Papierkorb und Lippendichtung;
- einschl. selbstschließender, Einwurfklappe inkl. Einbaurahmen aus Edelstahl
- Aufteilung der Verkleidungselemente gem. zeichnerischer Darstellung
- Automatenverkleidung ist als komplettes Möbelstück zu betrachten. Lieferung und Montage in Einzelstücken möglich. Teilstücke und deren Verbindung in explizit in der Werkplanung dazustellen
- einschl. Anpassung in die bauseits vorhandenen Wandnische
- einschl. eines schadfrei rückbaubaren Verkleidungsbereiches zur späteren Ergänzung

Oberfläche:
Holzdekor gemäß Systembeschreibung.

Trägermaterial:
Gemäß Systembeschreibung. Materialstärke gemäß Beschreibung.

Unterkonstruktion:
Gemäß Systembeschreibung.

Edelstahlsockel:
Herstellung und Montage eines aufgeschobenen u-förmigen Sockelbleches entlang des unteren Anschlusses aus Edelstahlblech d=1,0 mm, Höhe der Aufkantung beidseitig 150mm, an Unterkanten der Automatenverkleidung, mit Bodendichtung- dauerhaft verklebt, Material: Edelstahlblech (V4A)

Gesamtlänge ca. 60 cm (Einzellängen: 100 mm und 600 mm)

Oberfläche:
gebürstet

Montage:
Verdeckte Montage der Automatenverkleidung auf vorgenannter Unterkonstruktion. mit ausreichend dimensionierten Schraub- und Dübelkombination. Verdeckte Montage der Verkleidung für die spätere Ergänzung eines weiteren Automaten (freier Stellplatz) vertikalen und horizontalen Kanthölzern ca.  60 mm x 40 mm als Rahmenbau. Der Rückbau dieses Bereiches muss schadlos möglich sein. Ausbildung einer ca. 20 mm Schattenfuge im Randbereich.

Befestigungsmittel schwimmhallengeeignet.

Ausführung der Dekore jedoch nach Bemusterung / Musterfläche und Freigabe durch den Architekten Bemusterung im Zuge der Werkplanung.

Bestandteil der angebotenen und auszuführenden Leistung
ist die Erstellung einer prüffähigen Werkstattzeichnung gem. Pkt. 3 ZTV Tischlerarbeiten mit allseitigen Ansichten, aus denen die Aufteilung der Fronten ersichtlich ist sowie Grundriss- und Querschnittszeichnungen in Anlehnung an die Leitdetailplanung des Ausschreibenden.

Einbauort: Automatenverkleidung im Foyer EG, NA101
Menge: 1,000 St

**03.02.7 Verkleidung Kassenautomat**
freitragenden Wandverkleidung als tischlermäßig gefertigte Frontverkleidung herstellen, liefern und montieren.

Konstruktion als individuell anzufertigende Wandverkleidung für das Aufstellen eines Kassenautomaten innerhalb einer Wandnische als tischlermäßig individuell anzufertigendes Raum-Einbaumöbel, gemäß nachfolgender Beschreibung und Detailplanung

Ausführung der Konstruktion nach beiliegender Zeichnung

- ARC_3930_NA_BA: Verkleidung Kassenautomaten Foyer - Neuer Anbau

als Leitdetailplan in Grundriss-, Schnitt- und Detaildarstellung.

Die Kalkulation erfolgt auf Grundlage der oben genannten Planunterlagen. Die im Plan beschriebenen Bauteilanforderungen sind entsprechend zu beachten. Ergänzend zur Planung folgende allgemeine Hinweise:

Größe / Abmessung Automatenverkleidung (exakte Maße gem. vorg. Zeichnungen)

Gesamtabmessungen Automatenverkleidung
(B/H):  ca. 1.200 x 2.200 mm

- Abmessungen Verkleidung Oben 1: (B/H) 1.200 x 445 mm
- Abmessungen Verkleidung linke Seite: (B/H) 180 x 1.755mm
- Abmessungen Verkleidung rechte Seite: (B/H) 180 x 1.755 mm
- Aussparung Kassenautomat: (B/H) ca. 840 x 1.700 mm

Möbel als mehrteilige Frontverkleidung, freitragend in bauseitige Wandnische und seitlich an Trockenbauwänden. Oberer Anschluss an Trockenbauverkleidung. Geschlossene Front inkl. Aussparungen zur Aufnahme der Automaten

- Aufteilung der Verkleidungselemente gem. zeichnerischer Darstellung
- Automatenverkleidung ist als komplettes Möbelstück zu betrachten. Lieferung und Montage in Einzelstücken möglich. Teilstücke und deren Verbindung in explizit in der Werkplanung dazustellen
- einschl. Anpassung in die bauseits vorhandenen Wandnische
- einschl. eines schadfrei rückbaubaren Verkleidungsbereiches zur späteren Ergänzung

Oberfläche:
Holzdekor gemäß Systembeschreibung.

Trägermaterial:
Gemäß Systembeschreibung. Materialstärke gemäß Beschreibung.

Unterkonstruktion:
Gemäß Systembeschreibung.

Edelstahlsockel:
Herstellung und Montage eines aufgeschobenen u-förmigen Sockelbleches entlang des unteren Anschlusses aus Edelstahlblech d=1,0 mm, Höhe der Aufkantung beidseitig 150mm, an Unterkanten der Automatenverkleidung, mit Bodendichtung- dauerhaft verklebt, Material: Edelstahlblech (V4A)

Gesamtlänge ca. 400 cm (Einzellängen: 2 x 200 mm)

Oberfläche: gebürstet

Montage:
Verdeckte Montage der Automatenverkleidung auf vorgenannter Unterkonstruktion. mit ausreichend dimensionierten Schraub- und Dübelkombination. Verdeckte Montage der Verkleidung an vertikalen und horizontalen Kanthölzern ca.  60 mm x 40 mm als Rahmenbau. Der Rückbau dieses Bereiches muss schadlos und einfach möglich sein. Ausbildung einer ca. 20 mm Schattenfuge im Randbereich.

Befestigungsmittel schwimmhallengeeignet.

Ausführung der Dekore jedoch nach Bemusterung / Musterfläche und Freigabe durch den Architekten Bemusterung im Zuge der Werkplanung.

Bestandteil der angebotenen und auszuführenden Leistung
ist die Erstellung einer prüffähigen Werkstattzeichnung gem. Pkt. 3 ZTV Tischlerarbeiten mit allseitigen Ansichten, aus denen die Aufteilung der Fronten ersichtlich ist sowie Grundriss- und Querschnittszeichnungen in Anlehnung an die Leitdetailplanung des Ausschreibenden.

Einbauort: Automatenverkleidung im Foyer EG, NA101
Menge: 1,000 St
